# Desmuntatge de tela metàl·lica en clos de parcel·la

- Propietat de l'arxiu: CYPE Ingenieros S.A.
- Format: FIEBDC-3/2016
- Programa: Generador de preus de la construcció. CYPE Ingenieros, S.A.
- Data: 11/03/2024
- Divisa: EUR
- Costos indirectes: 3 %
- IVA: 21 %

## D Demolicions

### DU Urbanització interior de la parcel·la

#### DUV Tancaments exteriors

**DUV050** m Desmuntatge de tela metàl·lica en clos de parcel·la.
Desmuntatge de tela metàl·lica en clos de parcel·la, amb una altura menor de 1,5 m, amb mitjans manuals, i càrrega manual sobre camió o contenidor.
Criteri de valoració econòmica: El preu inclou el desmuntatge dels accessoris i dels elements de fixació, però no inclou la demolició dels pals.
Inclou: Desmuntatge de l'element. Retirada i apilament del material desmuntat. Neteja de les restes de l'obra. Càrrega manual del material desmuntat i restes de l'obra sobre camió o contenidor.
Criteri d'amidament de projecte: Longitud mesurada segons documentació gràfica de Projecte.
Criteri de mesura d'obra: S'amidarà la longitud realment desmuntada segons especificacions de Projecte.

| Codi | Ut | Descripció | Rendiment | Preu | Import |
|---|---|---|---|---|---|
| mo112 | h | Peó especialitzat construcció. (mà d'obra) | 0.09 | 24.59 | 2.213 |
| mo113 | h | Peó ordinari construcció. (mà d'obra) | 0.21 | 23.81 | 5.000 |
| % | % | Costos directes complementaris | 2 % | 7.213 | 0.144 |
|  |  | Costos directes |  |  | 7.357 |

Residus:
- demolició: ruo170405 Ferro i acer. (component de residu); rendiment 4.04 kg; Codi LER 17 04 05; Massa de l'element 1 kg; Volum 0.000476 m3
