# Placa d'ancoratge d'acer, amb perns cargolats amb volanderes, rosca i contrafemella

- Propietat de l'arxiu: CYPE Ingenieros S.A.
- Format: FIEBDC-3/2016
- Programa: Generador de preus de la construcció. CYPE Ingenieros, S.A.
- Data: 11/03/2024
- Divisa: EUR
- Costos indirectes: 3 %
- IVA: 21 %

## E Estructures

### EA Acer

#### EAS Pilars

**EAS006** U Placa d'ancoratge d'acer, amb perns cargolats amb volanderes, rosca i contrafemella.
Placa d'ancoratge d'acer UNE-EN 10025 S275JR en perfil pla, amb trepant central, de 250x250 mm i gruix 12 mm, i muntatge sobre 4 perns d'acer corrugat UNE-EN 10080 B 500 S de 12 mm de diàmetre i 50 cm de longitud total, embotits al formigó fresc, i cargolats amb volanderes, rosca i contrafemella una vegada endurit el formigó del fonament. Inclús morter d'autoanivellació expansiu per a reblert de l'espai resultant entre el formigó endurit i la placa i protecció anticorrosiva aplicada a les rosques i extrems dels perns.
Criteri de valoració econòmica: El preu inclou els talls, les escapçadures, les platines, les peces especials i els elements auxiliars de muntatge.
Inclou: Neteja i preparació de la superfície de recolzament. Replanteig i marcat dels eixos. Col·locació i fixació provisional de la placa. Aplomat i anivellació. Replè amb morter. Aplicació de la protecció anticorrosiva.
Criteri d'amidament de projecte: Nombre d'unitats previstes, segons documentació gràfica de Projecte.
Criteri de mesura d'obra: Es mesurarà el nombre d'unitats realment executades segons especificacions de Projecte.

| Codi | Ut | Descripció | Rendiment | Preu | Import |
|---|---|---|---|---|---|
| mt07ala011l | kg | Platina d'acer laminat UNE-EN 10025 S275JR, per aplicacions estructurals. Treballada i muntada en taller, per a col·locar amb unions cargolades en obra. (material) | 5.888 | 2.95 | 17.370 |
| mt07aco010c | kg | Ferralla elaborada en taller industrial amb acer en barres corrugades, UNE-EN 10080 B 500 S, de varis diàmetres. (material) | 1.775 | 1.6 | 2.840 |
| mt07www040a | U | Joc de volanderes, rosca i contrafemella, per a pern d'ancoratge de 12 mm de diàmetre. (material) | 4 | 1.62 | 6.480 |
| mt09moa015 | kg | Morter autoanivellant expansiu, de dos components, a base de ciment millorat amb resines sintètiques. (material) | 3.75 | 0.95 | 3.563 |
| mt27pfi010 | l | Emprimació d'assecat ràpid, formulada amb resines alquídiques modificades i fosfat de zinc. (material) | 0.294 | 4.8 | 1.411 |
| mo047 | h | Oficial 1ª muntador d'estructura metàl·lica. (mà d'obra) | 0.392 | 28.39 | 11.129 |
| mo094 | h | Ajudant muntador d'estructura metàl·lica. (mà d'obra) | 0.392 | 25.25 | 9.898 |
| % | % | Costos directes complementaris | 2 % | 52.691 | 1.054 |
|  |  | Costos directes |  |  | 53.745 |

Residus:
- col·locació: mt07ala011l; factor de residu 0.0045
- col·locació: mt07aco010c Ferralla elaborada en taller industrial amb acer en barres corrugades, UNE-EN 10080 B 500 S, de varis diàmetres; factor de residu 0.0075
- col·locació: mt09moa015 Morter autoanivellant expansiu, de dos components, a base de ciment millorat amb resines sintètiques; factor de residu 0.0072
- col·locació: mt27pfi010 Emprimació d'assecat ràpid, formulada amb resines alquídiques modificades i fosfat de zinc; factor de residu 0.06

## Recursos

**mt07ala011l** kg Platina d'acer laminat UNE-EN 10025 S275JR
Dades tècniques: Cost energètic 9.830 MJ; Emissió de CO2 0.510 kg; Codi LER 17 04 05; Massa de l'element 1 kg; Volum 0.000476 m3

**mt07aco010c** kg Ferralla elaborada en taller industrial amb acer en barres corrugades, UNE-EN 10080 B 500 S, de varis diàmetres
Dades tècniques: Cost energètic 9.830 MJ; Emissió de CO2 0.510 kg; Codi LER 17 04 05; Massa de l'element 1 kg; Volum 0.000476 m3

**mt09moa015** kg Morter autoanivellant expansiu, de dos components, a base de ciment millorat amb resines sintètiques
Dades tècniques: Cost energètic 0.650 MJ; Emissió de CO2 0.050 kg; Codi LER 17 01 01; Massa de l'element 1 kg; Volum 0.000667 m3

**mt27pfi010** l Emprimació d'assecat ràpid, formulada amb resines alquídiques modificades i fosfat de zinc
Dades tècniques: Cost energètic 114.556 MJ; Emissió de CO2 4.598 kg; Codi LER 17 09 04; Massa de l'element 1.406 kg; Volum 0.000937 m3
Residus:
- embalatge: re150104 Envasos metàl·lics. (component de residu); rendiment 0.042 kg; Codi LER 15 01 04; Massa de l'element 1 kg; Volum 0.001667 m3
