# Escala de petja i contrapetja de panell contralaminat de fusta (CLT)

- Propietat de l'arxiu: CYPE Ingenieros S.A.
- Format: FIEBDC-3/2016
- Programa: Generador de preus de la construcció. CYPE Ingenieros, S.A.
- Data: 11/03/2024
- Divisa: EUR
- Costos indirectes: 3 %
- IVA: 21 %

## E Estructures

### EM Fusta

#### EMD Entramats de panell contralaminat (CLT)

**EMD040** U Escala de petja i contrapetja de panell contralaminat de fusta (CLT).
Escala recta d'un tram de 90 cm d'amplada, amb 17 esglaons de panell contralaminat de fusta (CLT) format per tres capes de taules de fusta, encolades amb adhesiu sense urea-formaldehid, amb capes successives perpendiculars entre si i disposició transversal de les taules en les capes exteriors, composta per, petjades de 900x360x60 mm, amb acabat superficial qualitat vista per a habitatges en ambdues cares, de fusta d'avet roig (Picea abies) i davanters de 900x110x60 mm, amb acabat superficial qualitat vista per a habitatges en ambdues cares, de fusta d'avet roig (Picea abies). Inclús elements de fixació. Treballada en taller i col·locada en obra.
Criteri de valoració econòmica: El preu inclou la descàrrega de l'escala, per mitjà d'eslingues.
Inclou: Replanteig i traçat d'esteses i contrapetja. Preparació de l'escala per a la seva descàrrega. Col·locació i fixació provisional de l'escala. Aplomat i anivellació. Execució de les unions. Fixació definitiva de l'escala.
Criteri d'amidament de projecte: Nombre d'unitats previstes, segons documentació gràfica de Projecte.
Criteri de mesura d'obra: Es mesurarà el nombre d'unitats realment executades segons especificacions de Projecte.

| Codi | Ut | Descripció | Rendiment | Preu | Import |
|---|---|---|---|---|---|
| mt07ems040aj | U | Petjada de panell contralaminat de fusta (CLT), de 900x360x60 mm, format per tres capes de taules de fusta, encolades amb adhesiu sense urea-formaldehid, amb capes successives perpendiculars entre si i disposició transversal de les taules en les capes exteriors, acabat superficial qualitat vista per a habitatges en ambdues cares, de fusta d'avet roig (Picea abies), Euroclasse D-s2, d0 de reacció al foc, segons UNE-EN 13501-1. (material) | 17 | 36.18 | 615.060 |
| mt07ems050aj | U | Davanter, de panell contralaminat de fusta (CLT), de 900x110x60 mm, format per tres capes de taules de fusta, encolades amb adhesiu sense urea-formaldehid, amb capes successives perpendiculars entre si i disposició transversal de les taules en les capes exteriors, acabat superficial qualitat vista per a habitatges en ambdues cares, de fusta d'avet roig (Picea abies), Euroclasse D-s2, d0 de reacció al foc, segons UNE-EN 13501-1. (material) | 17 | 21.31 | 362.270 |
| mt07ems090 | U | Elements de fixació mecànica, per a muntatge d'escala de panell contralaminat de fusta (CLT). (material) | 1 | 66.24 | 66.240 |
| mq07gte010c | h | Grua autopropulsada de braç telescòpic amb una capacitat d'elevació de 30 t i 27 m d'altura màxima de treball. (maquinària) | 0.05 | 75.04 | 3.752 |
| mo048 | h | Oficial 1ª muntador d'estructura de fusta. (mà d'obra) | 9.699 | 28.39 | 275.355 |
| mo095 | h | Ajudant muntador d'estructura de fusta. (mà d'obra) | 19.278 | 25.25 | 486.770 |
| % | % | Costos directes complementaris | 2 % | 1809.447 | 36.189 |
|  |  | Costos directes |  |  | 1845.636 |

Residus:
- col·locació: mt07ems040aj; factor de residu 0.0106965
- col·locació: mt07ems050aj; factor de residu 0.0117208

## Recursos

**mt07ems040aj** U Petjada de panell contralaminat de fusta (CLT)
Dades tècniques: Cost energètic 456.229 MJ; Emissió de CO2 -10.291 kg; Codi LER 17 02 01; Massa de l'element 7.94 kg; Volum 0.007218 m3
Residus:
- embalatge: re170203 Plàstic. (component de residu); rendiment 0.023 kg; Codi LER 17 02 03; Massa de l'element 1 kg; Volum 0.001667 m3

**mt07ems050aj** U Davanter, de panell contralaminat de fusta (CLT)
Dades tècniques: Cost energètic 243.931 MJ; Emissió de CO2 -5.439 kg; Codi LER 17 02 01; Massa de l'element 4.23 kg; Volum 0.003845 m3
Residus:
- embalatge: re170203 Plàstic; rendiment 0.021 kg
