# Llindar de perfil laminat composto

- Propietat de l'arxiu: CYPE Ingenieros S.A.
- Format: FIEBDC-3/2016
- Programa: Generador de preus de la construcció. CYPE Ingenieros, S.A.
- Data: 11/03/2024
- Divisa: EUR
- Costos indirectes: 3 %
- IVA: 21 %

## F Façanes i particions

### FC Llindars, carregadors i calaixos de persianes

#### FCA D'acer

**FCA020** m Llindar de perfil laminat composto.
Carregador de perfil d'acer UNE-EN 10025 S275JR, laminat en calent, format per peça composada de les sèries IPN, IPE, HEB, HEA, HEM, UPN, L, LD i T, suspesa de la forja mitjançant platines metàl·liques ancorades al forjat, amb un pes de 10 kg/m, acabat amb capa d'emprimació anticorrosiva, mitjançant aplicació de dues mans, treballat en taller i col·locat en obra amb soldadura i cargoleria per la seva subjecció a l'estructura, en arrancada de tancament de fàbrica de plantes baixes, façanes o parapets.
Criteri de valoració econòmica: El preu inclou les soldadures, els talls, les escapçadures, les peces especials, els casquets, les platines, la cargoleria d'alta resistència i els elements auxiliars de muntatge.
Inclou: Neteja i preparació del plànol de suport. Replanteig i marcat dels eixos. Col·locació i fixació provisional de carregadors. Aplomat i anivellació. Execució de les unions soldades.
Criteri d'amidament de projecte: Longitud mesurada a eixos, segons documentació gràfica de Projecte.
Criteri de mesura d'obra: Es mesurarà a eixos, la longitud realment executada segons especificacions de Projecte.

| Codi | Ut | Descripció | Rendiment | Preu | Import |
|---|---|---|---|---|---|
| mt07ala200c | kg | Perfil d'acer UNE-EN 10025 S275JR, de les sèries IPN, IPE, HEB, HEA, HEM, UPN, L, LD i T, laminat en calent, per aplicacions estructurals. Treballat i muntat en taller, per a col·locar en obra. (material) | 10 | 2.45 | 24.500 |
| mt07ala011j | kg | Platina d'acer laminat UNE-EN 10025 S275JR, per aplicacions estructurals. Treballada i muntada en taller, per a col·locar en obra. (material) | 1.4 | 2.42 | 3.388 |
| mt27pfi010 | l | Emprimació d'assecat ràpid, formulada amb resines alquídiques modificades i fosfat de zinc. (material) | 0.1 | 4.8 | 0.480 |
| mq08sol020 | h | Equip i elements auxiliars per soldadura elèctrica. (maquinària) | 0.14 | 3.42 | 0.479 |
| mo047 | h | Oficial 1ª muntador d'estructura metàl·lica. (mà d'obra) | 0.18 | 28.39 | 5.110 |
| mo094 | h | Ajudant muntador d'estructura metàl·lica. (mà d'obra) | 0.18 | 25.25 | 4.545 |
| % | % | Costos directes complementaris | 2 % | 38.502 | 0.770 |
|  |  | Costos directes |  |  | 39.272 |

Residus:
- col·locació: mt07ala200c; factor de residu 0.0045
- col·locació: mt07ala011j; factor de residu 0.0045
- col·locació: mt27pfi010 Emprimació d'assecat ràpid, formulada amb resines alquídiques modificades i fosfat de zinc; factor de residu 0.06

## Recursos

**mt07ala200c** kg Perfil d'acer UNE-EN 10025 S275JR
Dades tècniques: Cost energètic 9.830 MJ; Emissió de CO2 0.510 kg; Codi LER 17 04 05; Massa de l'element 1 kg; Volum 0.000476 m3

**mt07ala011j** kg Platina d'acer laminat UNE-EN 10025 S275JR
Dades tècniques: Cost energètic 9.830 MJ; Emissió de CO2 0.510 kg; Codi LER 17 04 05; Massa de l'element 1 kg; Volum 0.000476 m3

**mt27pfi010** l Emprimació d'assecat ràpid, formulada amb resines alquídiques modificades i fosfat de zinc
Dades tècniques: Cost energètic 114.556 MJ; Emissió de CO2 4.598 kg; Codi LER 17 09 04; Massa de l'element 1.406 kg; Volum 0.000937 m3
Residus:
- embalatge: re150104 Envasos metàl·lics. (component de residu); rendiment 0.042 kg; Codi LER 15 01 04; Massa de l'element 1 kg; Volum 0.001667 m3
