# Llinda de perfil d'acer galvanitzat, en façana de dos fulls

- Propietat de l'arxiu: CYPE Ingenieros S.A.
- Format: FIEBDC-3/2016
- Programa: Generador de preus de la construcció. CYPE Ingenieros, S.A.
- Data: 11/03/2024
- Divisa: EUR
- Costos indirectes: 3 %
- IVA: 21 %

## F Façanes i particions

### FC Llindars, carregadors i calaixos de persianes

#### FCA D'acer

**FCA060** U Llinda de perfil d'acer galvanitzat, en façana de dos fulls.
Llinda de perfil d'acer galvanitzat, de 10+4,8+9,5 cm d'amplada, 14 cm d'altura i 90 cm de longitud, recolzada sobre una capa de morter de ciment, industrial, M-7,5, en façana de dos fulls formada per full interior d'entre 10 i 11,5 cm d'espessor, cambra d'aire d'entre 5 i 6,5 cm d'espessor i full exterior de fins a 12 cm de gruix. Inclús perfil d'acabament de PVC, color a escollir.
Inclou: Neteja i preparació del plànol de suport. Replanteig del nivell de suport de la llinda. Col·locació i fixació provisional de la llinda. Aplomat i anivellació.
Criteri d'amidament de projecte: Nombre d'unitats previstes, segons documentació gràfica de Projecte.
Criteri de mesura d'obra: Es mesurarà el nombre d'unitats realment executades segons especificacions de Projecte.

| Codi | Ut | Descripció | Rendiment | Preu | Import |
|---|---|---|---|---|---|
| mt20dah040aa | U | Perfil d'acer galvanitzat, de 10+4,8+9,5 cm d'amplada, 14 cm d'altura i 90 cm de longitud, per a façana de dos fulls formada per full interior d'entre 10 i 11,5 cm d'espessor, cambra d'aire d'entre 5 i 6,5 cm d'espessor i full exterior de fins a 12 cm de gruix. (material) | 1 | 24.29 | 24.290 |
| mt24pfg010 | m | Perfil d'acabament de PVC, color a escollir. (material) | 0.9 | 1 | 0.900 |
| mt08aaa010a | m³ | Aigua. (material) | 0.006 | 1.5 | 0.009 |
| mt09mif010da | t | Morter industrial per a obra de paleta, de ciment, color gris, categoria M-7,5 (resistència a compressió 7,5 N/mm²), subministrat en sacs, segons UNE-EN 998-2. (material) | 0.002 | 56.97 | 0.114 |
| mo020 | h | Oficial 1ª construcció. (mà d'obra) | 0.264 | 28.42 | 7.503 |
| mo113 | h | Peó ordinari construcció. (mà d'obra) | 0.504 | 23.81 | 12.000 |
| % | % | Costos directes complementaris | 2 % | 44.816 | 0.896 |
|  |  | Costos directes |  |  | 45.712 |

Residus:
- col·locació: mt24pfg010 Perfil d'acabament de PVC, color a escollir; factor de residu 0.08
- col·locació: mt09mif010da; factor de residu 0.0189

## Recursos

**mt24pfg010** m Perfil d'acabament de PVC, color a escollir
Dades tècniques: Cost energètic 8.321 MJ; Emissió de CO2 0.238 kg; Codi LER 17 02 03; Massa de l'element 0.063 kg; Volum 0.000105 m3
Residus:
- embalatge: re170201 Fusta. (component de residu); rendiment 0.04 kg; Codi LER 17 02 01; Massa de l'element 1 kg; Volum 0.000909 m3
- embalatge: re170203 Plàstic. (component de residu); rendiment 0.001 kg; Codi LER 17 02 03; Massa de l'element 1 kg; Volum 0.001667 m3

**mt08aaa010a** m³ Aigua
Dades tècniques: Cost energètic 60.000 MJ; Emissió de CO2 30.000 kg

**mt09mif010da** t Morter industrial per a obra de paleta
Dades tècniques: Cost energètic 2050.870 MJ; Emissió de CO2 177.583 kg; Codi LER 17 01 01; Massa de l'element 1000 kg; Volum 0.666667 m3
Residus:
- embalatge: re150101 Envasos de paper i cartró. (component de residu); rendiment 8.571 kg; Codi LER 15 01 01; Massa de l'element 1 kg; Volum 0.001333 m3
- embalatge: re170201 Fusta; rendiment 0.463 kg
- embalatge: re170203 Plàstic; rendiment 0.241 kg
