# Llinda de fàbrica de blocs de formigó cara vista amb armadura de llinyola

- Propietat de l'arxiu: CYPE Ingenieros S.A.
- Format: FIEBDC-3/2016
- Programa: Generador de preus de la construcció. CYPE Ingenieros, S.A.
- Data: 11/03/2024
- Divisa: EUR
- Costos indirectes: 3 %
- IVA: 21 %

## F Façanes i particions

### FC Llindars, carregadors i calaixos de persianes

#### FCL De fàbrica de blocs de formigó cara vista

**FCL030** m Llinda de fàbrica de blocs de formigó cara vista amb armadura de llinyola.
Llinda de 40 cm d'espessor, realitzada amb dues filades de bloc CV de formigó, llisos hidròfugs, color gris, 40x20x10 cm, rebudes amb morter de ciment industrial, color gris, M-5, subministrat a granel, amb junts horitzontals i verticals de 10 mm d'espessor, junt renfonsada; amb armadura de llinyola prefabricada d'acer galvanitzat en calent amb recobriment de resina epoxi, de 3,7 mm de diàmetre i de 100 mm d'amplada; estintolament mitjançant puntals metàl·lics telescòpics i taulons de fusta.
Inclou: Neteja i anivellació de la superfície de suport. Replanteig i marcat d'eixos de recolzament en el forat de pas. Replanteig i tall dels taulons. Instal·lació de l'estintolament. Col·locació dels blocs. Col·locació de les armadures. Massissat amb morter. Desmuntatge i retirada de l'estintolament.
Criteri d'amidament de projecte: Longitud mesurada segons documentació gràfica de Projecte, incloent les entregues en els suports.
Criteri de mesura d'obra: Es mesurarà la longitud realment executada segons especificacions de Projecte, incloent els acords en els suports.

| Codi | Ut | Descripció | Rendiment | Preu | Import |
|---|---|---|---|---|---|
| mt03bhe010aae | U | Bloc CV de formigó, llis hidròfug, color gris, 40x20x10 cm, categoria II, resistència normalitzada R10 (10 N/mm²), densitat 1200 kg/m³; amb el preu incrementat el 20% en concepte de peces especials: cèrcols i medis. Segons UNE-EN 771-3. (material) | 5 | 0.7 | 3.500 |
| mt08aaa010a | m³ | Aigua. (material) | 0.004 | 1.5 | 0.006 |
| mt09mif010cb | t | Morter industrial per a obra de paleta, de ciment, color gris, categoria M-5 (resistència a compressió 5 N/mm²), subministrat a granel, segons UNE-EN 998-2. (material) | 0.003 | 50.2 | 0.151 |
| mt07aag010ech | m | Armadura de llinyola prefabricada d'acer galvanitzat en calent amb recobriment de resina epoxi, de 3,7 mm de diàmetre i 100 mm d'amplada, amb dispositius de separació, geometria dissenyada per permetre el cavalcament i sistema d'autocontrol de l'operari (SAO). Segons UNE-EN 845-3. (material) | 2 | 2.41 | 4.820 |
| mt50spa050m | m³ | Tauló de fusta de pi, dimensions 20x7,2 cm. (material) | 0.003 | 439.2 | 1.318 |
| mt50spa101 | kg | Claus d'acer. (material) | 0.05 | 1.87 | 0.094 |
| mt50spa081a | U | Puntal metàl·lic telescòpic, de fins a 3 m d'altura. (material) | 0.013 | 19.25 | 0.250 |
| mq06mms010 | h | Mesclador continu amb sitja, per a morter industrial en sec, subministrat a granel. (maquinària) | 0.011 | 1.94 | 0.021 |
| mo021 | h | Oficial 1ª construcció en treballs de ram de paleta. (mà d'obra) | 0.285 | 28.42 | 8.100 |
| mo114 | h | Peó ordinari construcció en treballs de ram de paleta. (mà d'obra) | 0.155 | 23.81 | 3.691 |
| % | % | Costos directes complementaris | 2 % | 21.951 | 0.439 |
|  |  | Costos directes |  |  | 22.390 |

Residus:
- col·locació: mt03bhe010aae; factor de residu 0.0473
- col·locació: mt09mif010cb; factor de residu 0.0189
- col·locació: mt07aag010ech; factor de residu 0.0144093
- col·locació: mt50spa050m Tauló de fusta de pi, dimensions 20x7,2 cm; factor de residu 1
- col·locació: mt50spa101 Claus d'acer; factor de residu 0.0045
- col·locació: mt50spa081a Puntal metàl·lic telescòpic, de fins a 3 m d'altura; factor de residu 1

## Recursos

**mt03bhe010aae** U Bloc CV de formigó
Dades tècniques: Cost energètic 7.698 MJ; Emissió de CO2 0.966 kg; Codi LER 17 01 01; Massa de l'element 12 kg; Volum 0.008 m3
Residus:
- embalatge: re170201 Fusta. (component de residu); rendiment 0.007 kg; Codi LER 17 02 01; Massa de l'element 1 kg; Volum 0.000909 m3
- embalatge: re170203 Plàstic. (component de residu); rendiment 0.004 kg; Codi LER 17 02 03; Massa de l'element 1 kg; Volum 0.001667 m3

**mt08aaa010a** m³ Aigua
Dades tècniques: Cost energètic 60.000 MJ; Emissió de CO2 30.000 kg

**mt09mif010cb** t Morter industrial per a obra de paleta
Dades tècniques: Cost energètic 1960.000 MJ; Emissió de CO2 170.000 kg; Codi LER 17 01 01; Massa de l'element 1000 kg; Volum 0.666667 m3

**mt07aag010ech** m Armadura de llinyola prefabricada d'acer galvanitzat en calent amb recobriment de resina epoxi
Dades tècniques: Cost energètic 6.380 MJ; Emissió de CO2 0.620 kg; Codi LER 17 04 05; Massa de l'element 0.2311 kg; Volum 0.00011 m3
Residus:
- embalatge: re170203 Plàstic; rendiment 0.006 kg

**mt50spa050m** m³ Tauló de fusta de pi, dimensions 20x7,2 cm
Dades tècniques: Cost energètic 78108.000 MJ; Emissió de CO2 -1069.500 kg; Codi LER 17 02 01; Massa de l'element 575 kg; Volum 0.522727 m3

**mt50spa101** kg Claus d'acer
Dades tècniques: Cost energètic 9.830 MJ; Emissió de CO2 0.510 kg; Codi LER 17 04 05; Massa de l'element 1 kg; Volum 0.000476 m3

**mt50spa081a** U Puntal metàl·lic telescòpic, de fins a 3 m d'altura
Dades tècniques: Cost energètic 97.317 MJ; Emissió de CO2 5.049 kg; Codi LER 17 04 05; Massa de l'element 9.9 kg; Volum 0.004714 m3
