# Llinda de fusta serrada

- Propietat de l'arxiu: CYPE Ingenieros S.A.
- Format: FIEBDC-3/2016
- Programa: Generador de preus de la construcció. CYPE Ingenieros, S.A.
- Data: 11/03/2024
- Divisa: EUR
- Costos indirectes: 3 %
- IVA: 21 %

## F Façanes i particions

### FC Llindars, carregadors i calaixos de persianes

#### FCM De fusta

**FCM010** m Llinda de fusta serrada.
Llinda de fusta serrada de pi silvestre (Pinus sylvestris), amb certificat PEFC, acabat raspallat, de 30x30 cm de secció i fins a 6 m de longitud, per aplicacions estructurals, qualitat estructural MEG segons UNE 56544, classe resistent C18 segons UNE-EN 338 i UNE-EN 1912 i protecció davant d'agents biòtics que es correspon amb la classe de penetració NP2 (3 mm en les cares laterals de l'albeca) segons UNE-EN 351-1, recolzada sobre els brancals.
Inclou: Neteja i preparació del plànol de suport. Replanteig del nivell de suport de la llinda. Presentació de la llinda. Aplomat i anivellació. Execució de les unions.
Criteri d'amidament de projecte: Longitud mesurada segons documentació gràfica de Projecte, incloent les entregues en els suports.
Criteri de mesura d'obra: Es mesurarà la longitud realment executada segons especificacions de Projecte, incloent els acords en els suports.

| Codi | Ut | Descripció | Rendiment | Preu | Import |
|---|---|---|---|---|---|
| mt07mee050uud | m³ | Fusta serrada de pi silvestre (Pinus sylvestris), amb certificat PEFC, amb acabat raspallat, per a llinda de 30x30 cm de secció i fins a 6 m de longitud, per aplicacions estructurals, qualitat estructural MEG segons UNE 56544, classe resistent C18 segons UNE-EN 338 i UNE-EN 1912 i protecció davant d'agents biòtics que es correspon amb la classe de penetració NP2 (3 mm en les cares laterals de l'albeca) segons UNE-EN 351-1, treballada en taller. (material) | 0.09 | 502.22 | 45.200 |
| mo017 | h | Oficial 1ª fuster. (mà d'obra) | 0.701 | 28.92 | 20.273 |
| mo058 | h | Ajudant fuster. (mà d'obra) | 0.351 | 25.48 | 8.943 |
| % | % | Costos directes complementaris | 2 % | 74.416 | 1.488 |
|  |  | Costos directes |  |  | 75.904 |

Residus:
- col·locació: mt07mee050uud; factor de residu 0.0015

## Recursos

**mt07mee050uud** m³ Fusta serrada de pi silvestre (Pinus sylvestris)
Dades tècniques: Cost energètic 17005.075 MJ; Emissió de CO2 -501.408 kg; Codi LER 17 02 01; Massa de l'element 380 kg; Volum 0.345455 m3
Residus:
- embalatge: re170203 Plàstic. (component de residu); rendiment 0.04 kg; Codi LER 17 02 03; Massa de l'element 1 kg; Volum 0.001667 m3
