# Ampit de fàbrica

- Propietat de l'arxiu: CYPE Ingenieros S.A.
- Format: FIEBDC-3/2016
- Programa: Generador de preus de la construcció. CYPE Ingenieros, S.A.
- Data: 11/03/2024
- Divisa: EUR
- Costos indirectes: 3 %
- IVA: 21 %

## F Façanes i particions

### FD Defenses

#### FDA Ampits

**FDA005** m Ampit de fàbrica.
Ampit de 1,25 m de altura, de 14 cm d'espessor de fàbrica de maó ceràmic buit (H-16), per revestir, 24x19x14 cm, amb junts horitzontals i verticals de 10 mm d'espessor, rebuda amb morter de ciment industrial, color gris, M-5, subministrat a granel; arrebossat en ambdues cares amb morter de ciment industrial, color gris, M-5, subministrat a granel. Inclús peça superior de coronació.
Inclou: Neteja i preparació de la superfície de recolzament. Replanteig de la fàbrica a realitzar. Seient de la primera filada sobre capa de morter. Col·locació i aplomat de mires de referència. Estesa de fils entre mires. Col·locació de ploms fixos a les arestes. Col·locació de les peces per filades a nivell. Replanteig d'alineacions i nivells. Execució de trobades i pilastres. Arrebossat de paraments.
Criteri d'amidament de projecte: Longitud mesurada a eixos, segons documentació gràfica de Projecte.
Criteri de mesura d'obra: Es mesurarà a eixos, la longitud realment executada segons especificacions de Projecte.

| Codi | Ut | Descripció | Rendiment | Preu | Import |
|---|---|---|---|---|---|
| mt04lcc010e | U | Maó ceràmic buit (H-16), per revestir, 24x19x14 cm, per a ús en fàbrica protegida (peça P), densitat 780 kg/m³, segons UNE-EN 771-1. (material) | 26.25 | 0.46 | 12.075 |
| mt08aaa010a | m³ | Aigua. (material) | 0.043 | 1.5 | 0.065 |
| mt09mif010cb | t | Morter industrial per a obra de paleta, de ciment, color gris, categoria M-5 (resistència a compressió 5 N/mm²), subministrat a granel, segons UNE-EN 998-2. (material) | 0.218 | 50.2 | 10.944 |
| mt20ahp010j | m | Cavalló prefabricat de formigó, amb un angle d'inclinació de 10°, de color blanc, en peces de 500x200x50 mm, amb goteró, per a cobriment de murs, i ancoratge metàl·lic d'acer inoxidable en la seva cara inferior. (material) | 1.05 | 9.91 | 10.406 |
| mq06mms010 | h | Mesclador continu amb sitja, per a morter industrial en sec, subministrat a granel. (maquinària) | 0.826 | 1.94 | 1.602 |
| mo021 | h | Oficial 1ª construcció en treballs de ram de paleta. (mà d'obra) | 2.068 | 28.42 | 58.773 |
| mo078 | h | Ajudant construcció en treballs de ram de paleta. (mà d'obra) | 1.034 | 25.28 | 26.140 |
| mo114 | h | Peó ordinari construcció en treballs de ram de paleta. (mà d'obra) | 0.278 | 23.81 | 6.619 |
| % | % | Costos directes complementaris | 2 % | 126.624 | 2.532 |
|  |  | Costos directes |  |  | 129.156 |

Residus:
- col·locació: mt04lcc010e; factor de residu 0.021
- col·locació: mt09mif010cb; factor de residu 0.0189
- col·locació: mt20ahp010j; factor de residu 0.0084

## Recursos

**mt04lcc010e** U Maó ceràmic buit (H-16)
Dades tècniques: Cost energètic 17.415 MJ; Emissió de CO2 1.207 kg; Codi LER 17 01 02; Massa de l'element 5.14 kg; Volum 0.004112 m3
Residus:
- embalatge: re170201 Fusta. (component de residu); rendiment 0.017 kg; Codi LER 17 02 01; Massa de l'element 1 kg; Volum 0.000909 m3
- embalatge: re170203 Plàstic. (component de residu); rendiment 0.001 kg; Codi LER 17 02 03; Massa de l'element 1 kg; Volum 0.001667 m3

**mt08aaa010a** m³ Aigua
Dades tècniques: Cost energètic 60.000 MJ; Emissió de CO2 30.000 kg

**mt09mif010cb** t Morter industrial per a obra de paleta
Dades tècniques: Cost energètic 1960.000 MJ; Emissió de CO2 170.000 kg; Codi LER 17 01 01; Massa de l'element 1000 kg; Volum 0.666667 m3

**mt20ahp010j** m Cavalló prefabricat de formigó
Dades tècniques: Cost energètic 3.353 MJ; Emissió de CO2 2.711 kg; Codi LER 17 01 01; Massa de l'element 18 kg; Volum 0.012 m3
Residus:
- embalatge: re170201 Fusta; rendiment 0.015 kg
- embalatge: re170203 Plàstic; rendiment 0.008 kg
