# Barana modular per a balcons lineals de façana

- Propietat de l'arxiu: CYPE Ingenieros S.A.
- Format: FIEBDC-3/2016
- Programa: Generador de preus de la construcció. CYPE Ingenieros, S.A.
- Data: 11/03/2024
- Divisa: EUR
- Costos indirectes: 3 %
- IVA: 21 %

## F Façanes i particions

### FD Defenses

#### FDD Baranes i passamans

**FDD030** U Barana modular per a balcons lineals de façana.
Barana modular d'acer laminat en calent, per a instal·lar sobre buit acabat de balcons lineals de façana, de 110 cm d'altura i 100 cm de longitud, incorporant reixa trenada, bastidor format per muntants verticals ocults en platina de 40x6 mm, remat superior i inferior de malla amb platina de 35x6 mm i passamans de 50 mm de diàmetre. Protecció del conjunt mitjançant galvanitzat en calent de gran resistència antioxidant; tractament de desengreix i fosfatat; lacat al forn amb polièster ferrotexturat color gris acer. Màxima adherència del revestiment exterior. Inclús rótules extensibles per a ancoratge lateral a mur de fàbrica o formigó, ancoratge inferior mitjançant tac metàl·lic de cap ocult, cargoleria d'ancoratge i bossa de protecció en obra. Elaboració en taller i ajustament final a obra.
Inclou: Marcat dels punts de fixació del bastidor. Presentació del tram de barana de forma que els punts d'ancoratge del bastidor es situïn en els punts marcats. Aplomat i anivellació. Resolució de les unions entre trams de barana. Resolució de les unions de la barana a l'ancoratge. Muntatge d'elements complementaris.
Criteri d'amidament de projecte: Nombre d'unitats previstes, segons documentació gràfica de Projecte.
Criteri de mesura d'obra: Es mesurarà el nombre d'unitats realment executades segons especificacions de Projecte.

| Codi | Ut | Descripció | Rendiment | Preu | Import |
|---|---|---|---|---|---|
| mt26aae011b | m | Barana d'acer laminat en calent, de 110 cm d'altura, acabat en color gris acer, amb textura fèrria, incorporant reixa trenada, bastidor format per muntants verticals ocults de platina de 40x6 mm, acabat superior i inferior de malla amb platina de 35x6 mm i passamans de 50 mm de diàmetre, inclús complements i accessoris de muntatge. (material) | 1 | 184.3 | 184.300 |
| mo011 | h | Oficial 1ª muntador. (mà d'obra) | 0.48 | 29.34 | 14.083 |
| mo080 | h | Ajudant muntador. (mà d'obra) | 0.48 | 25.28 | 12.134 |
| % | % | Costos directes complementaris | 2 % | 210.517 | 4.210 |
|  |  | Costos directes |  |  | 214.727 |
