# Barana d'escala, de ferro forjat

- Propietat de l'arxiu: CYPE Ingenieros S.A.
- Format: FIEBDC-3/2016
- Programa: Generador de preus de la construcció. CYPE Ingenieros, S.A.
- Data: 11/03/2024
- Divisa: EUR
- Costos indirectes: 3 %
- IVA: 21 %

## F Façanes i particions

### FD Defenses

#### FDD Baranes i passamans

**FDD105** m Barana d'escala, de ferro forjat.
Barana per escala d'anada i tornada, de dos trams rectes amb replà intermedi, de 100 cm d'altura, formada per: bastidor compost de barana superior i inferior de platina de perfil massís de ferro forjat marcat de 40x8 mm i muntants de llistó quadrat de perfil massís de ferro forjat marcat de 16x16 mm amb una separació de 100 cm entre si; clavenda per reblert dels buits del bastidor composta de barrots verticals de llistó quadrat de perfil massís de ferro forjat marcat, llis, de 12x12 mm amb una separació de 12 cm. Inclús patilles d'ancoratge per a rebut en obra de fàbrica amb morter de ciment, industrial, M-5. Elaborada en taller i muntada en obra. Totalment acabada i llesta per pintar.
Inclou: Replanteig dels punts de fixació. Aplomat i anivellació. Resolució de les unions entre trams. Resolució de les unions al parament.
Criteri d'amidament de projecte: Longitud mesurada a eixos en veritable magnitud, segons documentació gràfica de Projecte.
Criteri de mesura d'obra: Es mesurarà en veritable magnitud, a eixos, la longitud realment executada segons especificacions de Projecte.

| Codi | Ut | Descripció | Rendiment | Preu | Import |
|---|---|---|---|---|---|
| mt08aaa010a | m³ | Aigua. (material) | 0.006 | 1.5 | 0.009 |
| mt09mif010ca | t | Morter industrial per a obra de paleta, de ciment, color gris, categoria M-5 (resistència a compressió 5 N/mm²), subministrat en sacs, segons UNE-EN 998-2. (material) | 0.015 | 53.48 | 0.802 |
| mt26aad010h | m | Platina de perfil massís de ferro forjat marcat de 40x8 mm, muntat en taller amb tractament anticorrosiu segons UNE-EN ISO 1461 i emprimació SHOP-PRIMER a base de resina polivinil-butiral amb un gruix mig de recobriment de 20 micres. (material) | 2 | 16.57 | 33.140 |
| mt26aad010b | m | Llistó quadrat de perfil massís de ferro forjat marcat de 16x16 mm, muntat en taller amb tractament anticorrosiu segons UNE-EN ISO 1461 i emprimació SHOP-PRIMER a base de resina polivinil-butiral amb un gruix mig de recobriment de 20 micres. (material) | 1.05 | 17.71 | 18.596 |
| mt26aad020a | m | Llistó quadrat de perfil massís de ferro forjat marcat, llis, de 12x12 mm, muntat en taller amb tractament anticorrosiu segons UNE-EN ISO 1461 i emprimació SHOP-PRIMER a base de resina polivinil-butiral amb un gruix mig de recobriment de 20 micres. (material) | 7.5 | 15.96 | 119.700 |
| mq08sol020 | h | Equip i elements auxiliars per soldadura elèctrica. (maquinària) | 0.1 | 3.42 | 0.342 |
| mo020 | h | Oficial 1ª construcció. (mà d'obra) | 0.37 | 28.42 | 10.515 |
| mo113 | h | Peó ordinari construcció. (mà d'obra) | 0.247 | 23.81 | 5.881 |
| mo018 | h | Oficial 1ª serraller. (mà d'obra) | 0.494 | 28.86 | 14.257 |
| mo059 | h | Ajudant serraller. (mà d'obra) | 0.247 | 25.36 | 6.264 |
| % | % | Costos directes complementaris | 2 % | 209.506 | 4.190 |
|  |  | Costos directes |  |  | 213.696 |

Residus:
- col·locació: mt09mif010ca; factor de residu 0.0189
- col·locació: mt26aad010h; factor de residu 0.0147378
- col·locació: mt26aad010b; factor de residu 0.0146617
- col·locació: mt26aad020a; factor de residu 0.0147785

## Recursos

**mt08aaa010a** m³ Aigua
Dades tècniques: Cost energètic 60.000 MJ; Emissió de CO2 30.000 kg

**mt09mif010ca** t Morter industrial per a obra de paleta
Dades tècniques: Cost energètic 2050.870 MJ; Emissió de CO2 177.583 kg; Codi LER 17 01 01; Massa de l'element 1000 kg; Volum 0.666667 m3
Residus:
- embalatge: re150101 Envasos de paper i cartró. (component de residu); rendiment 8.571 kg; Codi LER 15 01 01; Massa de l'element 1 kg; Volum 0.001333 m3
- embalatge: re170201 Fusta. (component de residu); rendiment 0.463 kg; Codi LER 17 02 01; Massa de l'element 1 kg; Volum 0.000909 m3
- embalatge: re170203 Plàstic. (component de residu); rendiment 0.241 kg; Codi LER 17 02 03; Massa de l'element 1 kg; Volum 0.001667 m3

**mt26aad010h** m Platina de perfil massís de ferro forjat marcat de 40x8 mm
Dades tècniques: Cost energètic 60.817 MJ; Emissió de CO2 3.790 kg; Codi LER 17 04 05; Massa de l'element 2.51 kg; Volum 0.001195 m3

**mt26aad010b** m Llistó quadrat de perfil massís de ferro forjat marcat de 16x16 mm
Dades tècniques: Cost energètic 48.702 MJ; Emissió de CO2 3.035 kg; Codi LER 17 04 05; Massa de l'element 2.01 kg; Volum 0.000957 m3

**mt26aad020a** m Llistó quadrat de perfil massís de ferro forjat marcat
Dades tècniques: Cost energètic 25.926 MJ; Emissió de CO2 1.616 kg; Codi LER 17 04 05; Massa de l'element 1.07 kg; Volum 0.00051 m3
