# Automatització de reg d'enjardinament vertical amb cultiu semihidropònic en geoproductes, sistema "VERDTICAL"

- Propietat de l'arxiu: CYPE Ingenieros S.A.
- Format: FIEBDC-3/2016
- Programa: Generador de preus de la construcció. CYPE Ingenieros, S.A.
- Data: 13/06/2024
- Divisa: EUR
- Costos indirectes: 3 %
- IVA: 21 %

## F Façanes i particions

### FJ Enjardinaments verticals

#### FJG Reg

**FJG031** U Automatització de reg d'enjardinament vertical amb cultiu semihidropònic en geoproductes, sistema "VERDTICAL".
Automatització de reg d'enjardinament vertical amb cultiu semihidropònic en geoproductes, per a exterior, amb una superfície d'entre 50 i 150 m², amb sistema Loxone amb protocol de seguretat SSL i comunicació via cable per a control remot, allotjat en local tècnic d'instal·lacions; compost dels següents elements: unitat de control Loxone "VERDTICAL", per a connexió de fins a 8 sensors i muntatge sobre carril DIN; sensor de temperatura ambient, sensor d'humitat, sensor de pressió, sensor de cabal i sensor de conductivitat elèctrica amb cable de connexió; estació meteorològica, elements de control de la fertilització i monitoratge de la qualitat de l'aigua.
Criteri de valoració econòmica: El preu no inclou la comprovació i el manteniment de les instal·lacions.
Inclou: Instal·lació en la superfície de la paret. Connexionat elèctric amb les electrovàlvules. Connexionat elèctric amb el transformador. Programació.
Criteri d'amidament de projecte: Superfície mesurada segons documentació gràfica de Projecte, sense duplicar cantonades ni encontres, deduint els buits de superfície major de 5 m².
Criteri de mesura d'obra: Es mesurarà la superfície realment executada segons especificacions de Projecte, sense duplicar cantonades ni encontres, deduint els buits de superfície major de 5 m².

| Codi | Ut | Descripció | Rendiment | Preu | Import |
|---|---|---|---|---|---|
| mt48rsv011f | m² | Sistema per a l'automatització de reg amb fertilització i evacuació d'aigües amb abocament a la xarxa de sanejament, Loxone "VERDTICAL", amb protocol de seguretat SSL i comunicació via cable per a control remot; compost dels següents elements: unitat de control Loxone "VERDTICAL", per a connexió de fins a 8 sensors i muntatge sobre carril DIN; sensor de temperatura ambient, sensor d'humitat, sensor de pressió, sensor de cabal i sensor de conductivitat elèctrica amb cable de connexió; estació meteorològica, elements de control de la fertilització i monitoratge de la qualitat de l'aigua, per a una superfície enjardinada d'entre 50 i 150 m², inclús programari per a control des de smartphone o tablet mitjançant l'App Verdtical. (material) | 1 | 2400 | 2400.000 |
| mo003 | h | Oficial 1ª electricista. (mà d'obra) | 1.618 | 29.34 | 47.472 |
| mo102 | h | Ajudant electricista. (mà d'obra) | 1.618 | 25.25 | 40.855 |
| % | % | Costos directes complementaris | 2 % | 2488.327 | 49.767 |
|  |  | Costos directes |  |  | 2538.094 |
