# Enjardinament vertical amb cultiu semihidropònic en geoproductes, per a interior, sistema iPanel "VERDTICAL"

- Propietat de l'arxiu: CYPE Ingenieros S.A.
- Format: FIEBDC-3/2016
- Programa: Generador de preus de la construcció. CYPE Ingenieros, S.A.
- Data: 11/03/2024
- Divisa: EUR
- Costos indirectes: 3 %
- IVA: 21 %

## F Façanes i particions

### FJ Enjardinaments verticals

#### FJI Subestructura suport i vegetació, per a interior

**FJI040** m² Enjardinament vertical amb cultiu semihidropònic en geoproductes, per a interior, sistema iPanel "VERDTICAL".
Enjardinament vertical amb cultiu semihidropònic en geoproductes, per a interior, sistema iPanel "VERDTICAL", amb una superfície d'entre 10 i 50 m²; compost de: SUBESTRUCTURA SUPORT: entramat metàl·lic de perfils intermedis en forma d'omega, canals per a la resolució del perímetre, perfils auxiliars i canaló per a recollida d'aigües d'acer galvanitzat i elements d'unió entre perfils, fixats al suport de la base amb cargols, amb una modulació de 420 mm; MITJÀ DE CULTIU: mòdul preconreat iPanel "VERDTICAL", format per panell impermeabilitzant de poliestirè reciclat amb tractament ignífug, revestit amb dues capes de geotèxtil de 3 i 1,5 mm d'espessor, retenció d'aigua superior a 2,5 l/m² i 42 butxaques, de 500x1250 mm; amb platina d'acer galvanitzat, per al segellat dels junts horitzontals entre mòduls fixat a la subestructura suport amb cargols autoroscants d'acer zincat amb junt estanc; VEGETACIÓ: espècies de plantes per a interior; amb una densitat de plantació de 42 u/m².
Criteri de valoració econòmica: El preu no inclou el manteniment i reposició parcial de la vegetació, la instal·lació de reg i evacuació ni el sistema centralitzat de control.
Inclou: Replanteig i marcat dels punts de fixació de l'entramat. Aplomat, anivellació i fixació de l'entramat. Col·locació i fixació dels perfils auxiliars. Resolució de punts singulars. Col·locació del geoproducte. Col·locació del substrat i de la vegetació a les butxaques del geoproducte.
Criteri d'amidament de projecte: Superfície mesurada segons documentació gràfica de Projecte, sense duplicar cantonades ni encontres, deduint els buits de superfície major de 5 m².
Criteri de mesura d'obra: Es mesurarà la superfície realment executada segons especificacions de Projecte, sense duplicar cantonades ni encontres, deduint els buits de superfície major de 5 m².

| Codi | Ut | Descripció | Rendiment | Preu | Import |
|---|---|---|---|---|---|
| mt14gdv010a | m² | Mòdul preconreat iPanel "VERDTICAL", format per panell impermeabilitzant de poliestirè reciclat amb tractament ignífug, revestit amb dues capes de geotèxtil de 3 i 1,5 mm d'espessor, retenció d'aigua superior a 2,5 l/m² i 42 butxaques, de 500x1250 mm; amb platina d'acer galvanitzat, per al segellat dels junts horitzontals entre mòduls per a la seva fixació a la subestructura suport composta de perfils intermedis en forma d'omega, canals per a la resolució del perímetre, perfils auxiliars i canaló per a recollida d'aigües d'acer galvanitzat i elements d'unió entre perfils; amb capacitat per a 42 plantes, per a una superfície enjardinada d'entre 10 i 50 m². (material) | 1 | 372 | 372.000 |
| mt48epv010a | U | Espècies de plantes per a interior, subministrades en contenidor amb substrat per a cultiu hidropònic; per a sistemes d'enjardinament vertical "VERDTICAL". (material) | 42 | 0.96 | 40.320 |
| mo011 | h | Oficial 1ª muntador. (mà d'obra) | 1.079 | 29.34 | 31.658 |
| mo080 | h | Ajudant muntador. (mà d'obra) | 1.079 | 25.28 | 27.277 |
| mo040 | h | Oficial 1ª jardiner. (mà d'obra) | 0.623 | 28.42 | 17.706 |
| mo086 | h | Ajudant jardiner. (mà d'obra) | 0.623 | 25.28 | 15.749 |
| % | % | Costos directes complementaris | 2 % | 504.710 | 10.094 |
|  |  | Costos directes |  |  | 514.804 |

Residus:
- col·locació: mt48epv010a; factor de residu 0.02

## Recursos

**mt14gdv010a** m² Mòdul preconreat iPanel "VERDTICAL"
Dades tècniques: Cost energètic 173.935 MJ; Emissió de CO2 9.851 kg
Residus:
- embalatge: re150101 Envasos de paper i cartró. (component de residu); rendiment 0.019 kg; Codi LER 15 01 01; Massa de l'element 1 kg; Volum 0.001333 m3
- embalatge: re150104 Envasos metàl·lics. (component de residu); rendiment 0.002 kg; Codi LER 15 01 04; Massa de l'element 1 kg; Volum 0.001667 m3
- embalatge: re170203 Plàstic. (component de residu); rendiment 0.002 kg; Codi LER 17 02 03; Massa de l'element 1 kg; Volum 0.001667 m3

**mt48epv010a** U Espècies de plantes per a interior
Dades tècniques: Cost energètic 9.600 MJ; Emissió de CO2 -0.249 kg; Codi LER 20 02 01; Massa de l'element 0.32 kg; Volum 0.000213 m3
