# Coronació de façana lleugera

- Propietat de l'arxiu: CYPE Ingenieros S.A.
- Format: FIEBDC-3/2016
- Programa: Generador de preus de la construcció. CYPE Ingenieros, S.A.
- Data: 11/03/2024
- Divisa: EUR
- Costos indirectes: 3 %
- IVA: 21 %

## F Façanes i particions

### FL Façanes lleugeres

#### FLY Sistemes de façana lleugera

**FLY100** m Coronació de façana lleugera.
Coronació de façana lleugera, de xapa plegada d'acer inoxidable AISI 304, de 1,5 mm d'espessor i 200 mm de desenvolupament, acabat mat, fixada amb cargols ocults. Inclús peces d'acer i cordó de silicona neutra per la closa de juntes.
Inclou: Replanteig. Col·locació i fixació. Segellat de junts.
Criteri d'amidament de projecte: Longitud mesurada segons documentació gràfica de Projecte.
Criteri de mesura d'obra: Es mesurarà la longitud realment executada segons especificacions de Projecte.

| Codi | Ut | Descripció | Rendiment | Preu | Import |
|---|---|---|---|---|---|
| mt07ala210b | kg | Peça d'acer UNE-EN 10025 S275JO, composta per perfils laminats en calent de les sèries L, LD, T, rodó, quadrat, rectangular i platina, treballat en taller, acabat galvanitzat en calent. (material) | 2 | 4.73 | 9.460 |
| mt12www010a | m | Xapa plegada d'acer inoxidable AISI 304, de 1,5 mm d'espessor i 200 mm de desenvolupament, acabat mat. (material) | 1 | 11.72 | 11.720 |
| mt12ppl016 | U | Cargol autoroscant protegit contra l'oxidació. (material) | 4 | 0.04 | 0.160 |
| mt15sja100 | U | Cartutx de massilla de silicona neutra. (material) | 0.15 | 3.13 | 0.470 |
| mo052 | h | Oficial 1ª muntador de sistemes de façanes prefabricades. (mà d'obra) | 0.48 | 29.34 | 14.083 |
| mo099 | h | Ajudant muntador de sistemes de façanes prefabricades. (mà d'obra) | 0.48 | 25.28 | 12.134 |
| % | % | Costos directes complementaris | 2 % | 48.027 | 0.961 |
|  |  | Costos directes |  |  | 48.988 |

Residus:
- col·locació: mt07ala210b; factor de residu 0.0045
- col·locació: mt12ppl016 Cargol autoroscant protegit contra l'oxidació; factor de residu 0.00538462
- col·locació: mt15sja100 Cartutx de massilla de silicona neutra; factor de residu 0.06

## Recursos

**mt07ala210b** kg Peça d'acer UNE-EN 10025 S275JO
Dades tècniques: Cost energètic 9.830 MJ; Emissió de CO2 0.510 kg; Codi LER 17 04 05; Massa de l'element 1 kg; Volum 0.000476 m3

**mt12ppl016** U Cargol autoroscant protegit contra l'oxidació
Dades tècniques: Cost energètic 0.062 MJ; Emissió de CO2 0.010 kg; Codi LER 17 04 05; Massa de l'element 0.0013 kg
Residus:
- embalatge: re150101 Envasos de paper i cartró. (component de residu); rendiment 0.001 kg; Codi LER 15 01 01; Massa de l'element 1 kg; Volum 0.001333 m3

**mt15sja100** U Cartutx de massilla de silicona neutra
Dades tècniques: Cost energètic 87.088 MJ; Emissió de CO2 3.667 kg; Codi LER 17 09 04; Massa de l'element 0.45 kg; Volum 0.0003 m3
Residus:
- embalatge: re170203 Plàstic. (component de residu); rendiment 0.1 kg; Codi LER 17 02 03; Massa de l'element 1 kg; Volum 0.001667 m3
