# Mampara d'acer

- Propietat de l'arxiu: CYPE Ingenieros S.A.
- Format: FIEBDC-3/2016
- Programa: Generador de preus de la construcció. CYPE Ingenieros, S.A.
- Data: 11/03/2024
- Divisa: EUR
- Costos indirectes: 3 %
- IVA: 21 %

## F Façanes i particions

### FO Mampares i envans mòbils

#### FOA D'acer

**FOA010** U Mampara d'acer.
Mampara cega de 4x2,9 m de panell encadellat compost per dues xapes de d'acer galvanitzat i aïllament intermedi de llana mineral, perfils d'acer galvanitzat i acabat superior de panell encadellat compost per dues xapes de d'acer galvanitzat. Fins i tot ferramentes, acabats, segellat de juntes, suports, trobades amb altres tipus de paraments, col·locació de canalitzacions per a instal·lacions i encaixonats per a mecanismes elèctrics. Totalment acabada.
Inclou: Replanteig i marcat dels punts de fixació. Aplomat, anivellació i fixació dels perfils que formen l'entramat. Col·locació i fixació del empanellat. Col·locació de la canalització per a instal·lacions. Tractament de les juntes del panell. Acabat del perímetre de l'element, per les dues cares.
Criteri d'amidament de projecte: Nombre d'unitats previstes, segons documentació gràfica de Projecte.
Criteri de mesura d'obra: Es mesurarà el nombre d'unitats realment executades segons especificacions de Projecte.

| Codi | Ut | Descripció | Rendiment | Preu | Import |
|---|---|---|---|---|---|
| mt26mac010a | m² | Panell cec encadellat per a mampares, format per dues xapes d'acer galvanitzat amb aïllament intermedi de llana mineral de conductivitat tèrmica 0,039 W/(mK). (material) | 11.3 | 80.49 | 909.537 |
| mt26mac020a | m | Perfil en "U" d'acer galvanitzat d'acer galvanitzat per a mampares. (material) | 9.7 | 4.26 | 41.322 |
| mt26mac030a | m | Entornpeu d'acer galvanitzat per a mampares. (material) | 3.9 | 4.43 | 17.277 |
| mo011 | h | Oficial 1ª muntador. (mà d'obra) | 7.193 | 29.34 | 211.043 |
| mo080 | h | Ajudant muntador. (mà d'obra) | 7.193 | 25.28 | 181.839 |
| % | % | Costos directes complementaris | 2 % | 1361.018 | 27.220 |
|  |  | Costos directes |  |  | 1388.238 |

Residus:
- col·locació: mt26mac020a Perfil en "U" d'acer galvanitzat d'acer galvanitzat per a mampares; factor de residu 0.00779455

## Recursos

**mt26mac010a** m² Panell cec encadellat per a mampares
Dades tècniques: Cost energètic 6.984 MJ; Emissió de CO2 0.343 kg
Residus:
- embalatge: re170203 Plàstic. (component de residu); rendiment 0.065 kg; Codi LER 17 02 03; Massa de l'element 1 kg; Volum 0.001667 m3
- embalatge: re170604 Materials d'aïllament diferents dels especificats en els codis 17 06 01 i 17 06 03. (component de residu); rendiment 0.013 kg; Codi LER 17 06 04; Massa de l'element 1 kg; Volum 0.001667 m3

**mt26mac020a** m Perfil en "U" d'acer galvanitzat d'acer galvanitzat per a mampares
Dades tècniques: Cost energètic 16.957 MJ; Emissió de CO2 0.878 kg; Codi LER 17 04 05; Massa de l'element 1.65 kg; Volum 0.000786 m3
Residus:
- embalatge: re170203 Plàstic; rendiment 0.008 kg
