# Sòcol per a sistema ETICS Propam Aisterm "MOLINS" d'aïllament tèrmic per l'exterior de façanes

- Propietat de l'arxiu: CYPE Ingenieros S.A.
- Format: FIEBDC-3/2016
- Programa: Generador de preus de la construcció. CYPE Ingenieros, S.A.
- Data: 01/10/2024
- Divisa: EUR
- Costos indirectes: 3 %
- IVA: 21 %

## F Façanes i particions

### FS Façanes ETICS

#### FSM Revestiment continu mineral o sintètic

**FSM076** m² Sòcol per a sistema ETICS Propam Aisterm "MOLINS" d'aïllament tèrmic per l'exterior de façanes.
Sòcol per a sistema Propam Aisterm Impe "MOLINS", amb ETE 09/0005, compost per: capa d'impermeabilització de morter impermeabilitzant monocomponent Propam Impe "MOLINS", de color gris, aplicat en dues capes; panell rígid de poliestirè extrudit, Propam Aisterm "MOLINS", segons UNE-EN 13164, de 60 mm d'espessor i 1250x600 mm, fixat al suport amb morter adhesiu hidròfug Propam Aisterm "MOLINS", de color gris i fixacions mecàniques amb tac d'expansió i clau de polipropilè Propam Aisterm Tacos Fijación Soportes A,B,C "MOLINS"; capa de regularització de morter adhesiu hidròfug Propam Aisterm "MOLINS", de color gris, armat amb malla de fibra de vidre antiàlcalis, Propam Aisterm Malla Fibra Vidrio 160 "MOLINS", de color blanc, de 3,5x3,8 mm de llum de malla, 160 g/m² de massa superficial i 0,6 mm de gruix; capa d'acabat de 2 mm d'espessor, de morter acrílic Revat Plas "MOLINS", color Alabastro, acabat remolinat, sobre emprimació, Revat Film "MOLINS", de color Alabastro.
Criteri de valoració econòmica: El preu inclou l'execució de les rematades en els trobaments amb paraments, revestiments o altres elements rebuts en la seva superfície.
Inclou: Preparació de la superfície suport. Aplicació de l'impermeabilitzant. Tall i preparació de l'aïllament. Col·locació de l'aïllament sobre el parament. Aplicació del morter base i col·locació de la malla de fibra de vidre en la capa de regularització. Resolució dels punts singulars. Formació de juntes. Aplicació de la capa d'acabat.
Criteri d'amidament de projecte: Superfície mesurada segons documentació gràfica de Projecte.
Criteri de mesura d'obra: Es mesurarà la superfície realment executada segons especificacions de Projecte.

| Codi | Ut | Descripció | Rendiment | Preu | Import |
|---|---|---|---|---|---|
| mt15rep010e | kg | Morter impermeabilitzant monocomponent Propam Impe "MOLINS", de color gris. Compost per ciment, àrids seleccionats i resines impermeabilitzants, amb efecte preventiu de les eflorescències i apte per estar en contacte amb aigua potable, segons UNE-EN 1504-2. (material) | 3 | 1.63 | 4.890 |
| mt28map010a | kg | Morter adhesiu hidròfug Propam Aisterm "MOLINS", de color gris, compost de ciment, àrids seleccionats, additius específics i resines hidròfugues, impermeable a l'aigua i permeable al vapor d'aigua, per a adherir i reforçar els panells aïllants, i com capa base, previ pastat amb aigua. (material) | 6 | 1.02 | 6.120 |
| mt16prx010c | m² | Panell rígid de poliestirè extrudit, Propam Aisterm "MOLINS", segons UNE-EN 13164, de 60 mm d'espessor i 1250x600 mm, resistència tèrmica 1,8 m²K/W, conductivitat tèrmica 0,036 W/(mK), densitat 32 kg/m³, Euroclasse E de reacció al foc segons UNE-EN 13501-1. (material) | 1.05 | 19.27 | 20.234 |
| mt16pre100fb | U | Tac d'expansió de polipropilè, Propam Aisterm Tacos Fijación Soportes A,B,C "MOLINS", de 95 mm de longitud, amb perforadora de plàstic per a panells de poliestirè extrudit, tap de EPS per evitar el pont tèrmic puntual en la fixació de l'aïllament, color gris, de 65 mm de diàmetre, cèrcol d'estanquitat i clau de polipropilè per fixació de plaques aïllants. (material) | 6 | 3.32 | 19.920 |
| mt28map200b | m² | Malla de fibra de vidre antiàlcalis, Propam Aisterm Malla Fibra Vidrio 160 "MOLINS", de color blanc, de 3,5x3,8 mm de llum de malla, 160 g/m² de massa superficial, 0,6 mm de gruix i de 1x50 m, per armar morters. (material) | 1.12 | 2 | 2.240 |
| mt28map040a | kg | Emprimació, Revat Film "MOLINS", de color Alabastro, composta per resines a base de copolímers acrílic-estirénics, càrregues de granulometria controlada, pigments minerals i additius, impermeable a l'aigua de pluja i permeable al vapor d'aigua, per a aplicar amb brotxa, corró o pistola. (material) | 0.25 | 5.66 | 1.415 |
| mt28map030ba | kg | Morter acrílic Revat Plas "MOLINS", color Alabastro, acabat remolinat, compost per resines de copolímers acrílics, àrids seleccionats i additius, impermeable a l'aigua de pluja i permeable al vapor d'aigua, per a aplicar amb pistola o amb plana metàl·lica o de fusta, per a revestiment de paraments exteriors. (material) | 2.5 | 5.48 | 13.700 |
| mo054 | h | Oficial 1ª muntador d'aïllaments. (mà d'obra) | 0.12 | 29.34 | 3.521 |
| mo101 | h | Ajudant muntador d'aïllaments. (mà d'obra) | 0.12 | 25.28 | 3.034 |
| mo039 | h | Oficial 1ª revocador. (mà d'obra) | 0.719 | 28.42 | 20.434 |
| mo079 | h | Ajudant revocador. (mà d'obra) | 0.719 | 25.28 | 18.176 |
| mo032 | h | Oficial 1ª aplicador de productes impermeabilitzants. (mà d'obra) | 0.12 | 28.42 | 3.410 |
| mo070 | h | Ajudant aplicador de productes impermeabilitzants. (mà d'obra) | 0.12 | 25.28 | 3.034 |
| % | % | Costos directes complementaris | 2 % | 120.128 | 2.403 |
|  |  | Costos directes |  |  | 122.531 |

Residus:
- col·locació: mt15rep010e; factor de residu 0.0066
- col·locació: mt28map010a; factor de residu 0.019275
- col·locació: mt16prx010c; factor de residu 0.024
- col·locació: mt28map200b; factor de residu 0.055
- col·locació: mt28map030ba; factor de residu 0.039775

## Recursos

**mt15rep010e** kg Morter impermeabilitzant monocomponent Propam Impe "MOLINS"
Dades tècniques: Cost energètic 8.626 MJ; Emissió de CO2 0.573 kg; Codi LER 17 01 01; Massa de l'element 1 kg; Volum 0.000667 m3
Residus:
- embalatge: re150101 Envasos de paper i cartró. (component de residu); rendiment 0.003 kg; Codi LER 15 01 01; Massa de l'element 1 kg; Volum 0.001333 m3
- embalatge: re150104 Envasos metàl·lics. (component de residu); rendiment 0.003 kg; Codi LER 15 01 04; Massa de l'element 1 kg; Volum 0.001667 m3
- embalatge: re170201 Fusta. (component de residu); rendiment 0.003 kg; Codi LER 17 02 01; Massa de l'element 1 kg; Volum 0.000909 m3
- embalatge: re170203 Plàstic. (component de residu); rendiment 0.001 kg; Codi LER 17 02 03; Massa de l'element 1 kg; Volum 0.001667 m3

**mt28map010a** kg Morter adhesiu hidròfug Propam Aisterm "MOLINS"
Dades tècniques: Cost energètic 2.466 MJ; Emissió de CO2 0.220 kg; Codi LER 17 01 01; Massa de l'element 1 kg; Volum 0.000667 m3
Residus:
- embalatge: re150101 Envasos de paper i cartró; rendiment 0.002 kg
- embalatge: re170201 Fusta; rendiment 0.001 kg

**mt16prx010c** m² Panell rígid de poliestirè extrudit
Dades tècniques: Cost energètic 171.774 MJ; Emissió de CO2 5.482 kg; Codi LER 17 06 04; Massa de l'element 1.92 kg; Volum 0.0032 m3
Residus:
- embalatge: re170203 Plàstic; rendiment 0.034 kg

**mt16pre100fb** U Tac d'expansió de polipropilè
Dades tècniques: Cost energètic 0.968 MJ; Emissió de CO2 0.090 kg
Residus:
- embalatge: re150101 Envasos de paper i cartró; rendiment 0.072 kg

**mt28map200b** m² Malla de fibra de vidre antiàlcalis
Dades tècniques: Cost energètic 13.504 MJ; Emissió de CO2 0.664 kg; Codi LER 17 02 03; Massa de l'element 0.16 kg; Volum 0.000267 m3
Residus:
- embalatge: re170203 Plàstic; rendiment 0.024 kg

**mt28map030ba** kg Morter acrílic Revat Plas "MOLINS"
Dades tècniques: Cost energètic 15.053 MJ; Emissió de CO2 0.575 kg; Codi LER 17 09 04; Massa de l'element 1 kg; Volum 0.000667 m3
Residus:
- embalatge: re170203 Plàstic; rendiment 0.003 kg
