# Reforç per a sistema ETICS "WEBER" d'aïllament tèrmic per l'exterior de façanes

- Propietat de l'arxiu: CYPE Ingenieros S.A.
- Format: FIEBDC-3/2016
- Programa: Generador de preus de la construcció. CYPE Ingenieros, S.A.
- Data: 01/10/2024
- Divisa: EUR
- Costos indirectes: 3 %
- IVA: 21 %

## F Façanes i particions

### FS Façanes ETICS

#### FSM Revestiment continu mineral o sintètic

**FSM114** m² Reforç per a sistema ETICS "WEBER" d'aïllament tèrmic per l'exterior de façanes.
Capa addicional de reforç per alsistema Webertherm Mineral "WEBER", amb ETE 18/0165, mitjançant l'aplicació d'una capa de morter de 2 mm d'espessor mínim, realitzada amb morter polimèric d'altes prestacions reforçat amb fibres, Webertherm BaseGel, "WEBER", color gris, armat amb malla de fibra de vidre antiàlcalis, Webertherm Malla 160 "WEBER", de 3,5x3,8 mm de llum de malla, 160 g/m² de massa superficial i 0,52 mm de gruix, cavalcada 10 cm; aplicada en zones susceptibles d'impacte des de l'arrencada del sistema, sobre la capa de regularització i abans de l'aplicació de la capa d'acabat.
Criteri de valoració econòmica: El preu inclou l'execució de les rematades en els trobaments amb paraments, revestiments o altres elements rebuts en la seva superfície.
Inclou: Aplicació d'una primera capa de morter sobre la capa de regularització. Col·locació de la malla de reforç. Aplicació d'una segona capa de morter sobre la malla de reforç. Resolució de punts singulars.
Criteri d'amidament de projecte: Superfície mesurada segons documentació gràfica de Projecte, deduint els buits de superfície major de 1 m², afegint a canvi la superfície de la part interior del buit, corresponent al desenvolupament de brancals i llindes.
Criteri de mesura d'obra: Es mesurarà la superfície realment executada segons especificacions de Projecte, deduint els buits de superfície major de 1 m², afegint a canvi la superfície de la part interior del buit, corresponent al desenvolupament de brancals i llindes.

| Codi | Ut | Descripció | Rendiment | Preu | Import |
|---|---|---|---|---|---|
| mt28mpc020a | kg | Morter polimèric d'altes prestacions reforçat amb fibres, Webertherm BaseGel, "WEBER", color gris, compost de ciment gris, càrregues minerals, resines hidròfugues redispersables, fibres i additius especials, per a aplicar amb llana, per adherir els panells aïllants i com capa base, tipus GP CSIII W2, segons UNE-EN 998-1. (material) | 3.75 | 0.76 | 2.850 |
| mt28maw050h | m² | Malla de fibra de vidre antiàlcalis, Webertherm Malla 160 "WEBER", de 3,5x3,8 mm de llum de malla, 160 g/m² de massa superficial, 0,52 mm de gruix i de 0,11x50 m, per armar morters. (material) | 1.1 | 1.66 | 1.826 |
| mo039 | h | Oficial 1ª revocador. (mà d'obra) | 0.12 | 28.42 | 3.410 |
| mo079 | h | Ajudant revocador. (mà d'obra) | 0.12 | 25.28 | 3.034 |
| % | % | Costos directes complementaris | 2 % | 11.120 | 0.222 |
|  |  | Costos directes |  |  | 11.342 |

Residus:
- col·locació: mt28mpc020a; factor de residu 0.015451
- col·locació: mt28maw050h; factor de residu 0.055

## Recursos

**mt28mpc020a** kg Morter polimèric d'altes prestacions reforçat amb fibres
Dades tècniques: Cost energètic 3.340 MJ; Emissió de CO2 0.250 kg; Codi LER 17 01 01; Massa de l'element 1 kg; Volum 0.000667 m3

**mt28maw050h** m² Malla de fibra de vidre antiàlcalis
Dades tècniques: Cost energètic 13.504 MJ; Emissió de CO2 0.664 kg; Codi LER 17 02 03; Massa de l'element 0.16 kg; Volum 0.000267 m3
Residus:
- embalatge: re170203 Plàstic. (component de residu); rendiment 0.024 kg; Codi LER 17 02 03; Massa de l'element 1 kg; Volum 0.001667 m3
