# Ancoratge mecànic amb trencament de pont tèrmic en façanes ETICS

- Propietat de l'arxiu: CYPE Ingenieros S.A.
- Format: FIEBDC-3/2016
- Programa: Generador de preus de la construcció. CYPE Ingenieros, S.A.
- Data: 01/10/2024
- Divisa: EUR
- Costos indirectes: 3 %
- IVA: 21 %

## F Façanes i particions

### FS Façanes ETICS

#### FSX Ancoratges

**FSX010** U Ancoratge mecànic amb trencament de pont tèrmic en façanes ETICS.
Ancoratge mecànic, format per cargol d'acer galvanitzat, de 8 mm de diàmetre i 60 mm de longitud, tacs d'expansió, base en forma de con de niló amb trencament de pont tèrmic i accessoris, càrrega màxima 20 kg, per a fixació d'element a façanes ETICS. Inclús segellador adhesiu (MS), per a segellat de junts.
Inclou: Replanteig. Execució de la perforació. Neteja de la pols resultant. Muntatge de l'element. Neteja de les restes sobrants.
Criteri d'amidament de projecte: Nombre d'unitats previstes, segons documentació gràfica de Projecte.
Criteri de mesura d'obra: Es mesurarà el nombre d'unitats realment executades segons especificacions de Projecte.

| Codi | Ut | Descripció | Rendiment | Preu | Import |
|---|---|---|---|---|---|
| mt26rew030da | U | Ancoratge mecànic, format per cargol d'acer galvanitzat, de 8 mm de diàmetre i 60 mm de longitud, tacs d'expansió, base en forma de con de niló amb trencament de pont tèrmic i accessoris, càrrega màxima 20 kg. (material) | 1 | 7 | 7.000 |
| mt15qui040a | U | Cartutx de 300 cm³ de segellador adhesiu monocomponent, neutre a base de polímers híbrids (MS), duresa Shore A aproximada de 40, allargament en trencament > 450%, segons UNE-EN ISO 11600, amb resistència als raigs UV i a la intempèrie, amb efecte antifloridura, apte per a ser pintat. (material) | 0.1 | 7.2 | 0.720 |
| mo020 | h | Oficial 1ª construcció. (mà d'obra) | 0.102 | 28.42 | 2.899 |
| mo112 | h | Peó especialitzat construcció. (mà d'obra) | 0.102 | 24.59 | 2.508 |
| % | % | Costos directes complementaris | 2 % | 13.127 | 0.263 |
|  |  | Costos directes |  |  | 13.390 |

Residus:
- col·locació: mt15qui040a; factor de residu 0.06

## Recursos

**mt15qui040a** U Cartutx de 300 cm³ de segellador adhesiu monocomponent
Dades tècniques: Cost energètic 63.756 MJ; Emissió de CO2 3.106 kg; Codi LER 17 09 04; Massa de l'element 0.375 kg; Volum 0.00025 m3
Residus:
- embalatge: re170203 Plàstic. (component de residu); rendiment 0.1 kg; Codi LER 17 02 03; Massa de l'element 1 kg; Volum 0.001667 m3
