# Sistema "PANELSYSTEM" d'envà de panells de guix reforçats amb fibra de vidre

- Propietat de l'arxiu: CYPE Ingenieros S.A.
- Format: FIEBDC-3/2016
- Programa: Generador de preus de la construcció. CYPE Ingenieros, S.A.
- Data: 11/03/2024
- Divisa: EUR
- Costos indirectes: 3 %
- IVA: 21 %

## F Façanes i particions

### FT Sistemes d'envans

#### FTY De panells de guix

**FTY010** m² Sistema "PANELSYSTEM" d'envà de panells de guix reforçats amb fibra de vidre.
Partició interior (separació dins d'una mateixa unitat d'ús), sistema envà TC-7 "PANELSYSTEM", de 70 mm de gruix total, de panells alleugerits de guix reforçat amb fibra de vidre, TC-7 "PANELSYSTEM", de 500 mm d'amplada, 2900 mm de longitud màxima i 70 mm de gruix, amb les vores longitudinals encadellades per l'enganxat entre si. Inclús replanteig de les zones de pas i buits; col·locació de la banda fonoaïllant bicapa, en la superfície de contacte del panell amb el parament horitzontal inferior; tractament de junts amb pasta de guix; col·locació de banda elàstica, en la superfície de contacte del panell amb el parament vertical, el parament horitzontal superior o altres elements constructius; reforç en les trobades amb adhesiu d'unió, cinta autoadhesiva de cel·lulosa i cinta de junts; tractament de les zones de pas i buits; execució d'angles; rebut de les caixes per a allotjament de mecanismes elèctrics i de pas d'instal·lacions, previ replanteig de la seva ubicació en els panells i perforació d'aquests i neteja final. Totalment acabat i llest per emprimar, pintar o revestir.
Inclou: Replanteig simultani de les instal·lacions a efecte d'harmonitzar les prestacions. Replanteig i traçat en el forjat inferior i en el superior dels envans a realitzar. Col·locació de bandes perimetrals. Col·locació dels panells, aplicant amb paleta la pasta de guix sobre el cantell amb mascle i encaixant en aquest el cantell amb femella. Tractament de junts. Reforç en les trobades. Replanteig de les caixes per a allotjament de mecanismes elèctrics i de pas d'instal·lacions, i posterior perforació dels panells. Rebut de les caixes per a allotjament de mecanismes elèctrics i de pas d'instal·lacions.
Criteri d'amidament de projecte: Superfície mesurada segons documentació gràfica de Projecte, sense deduir forats.
Criteri de mesura d'obra: Es mesurarà, a cinta correguda, la superfície realment executada segons especificacions de Projecte, sense deduir forats.

| Codi | Ut | Descripció | Rendiment | Preu | Import |
|---|---|---|---|---|---|
| mt16pdg010b | m | Banda fonoaïllant bicapa autoadhesiva, de 5 mm d'espessor, formada per una membrana autoadhesiva d'alta densitat termosoldada a una làmina d'escuma de polietilè reticulat, massa nominal 3,35 kg/m². (material) | 0.6 | 0.87 | 0.522 |
| mt12pyp010a | m² | Panell alleugerit de guix reforçat amb fibra de vidre, TC-7 "PANELSYSTEM", de 500 mm d'amplada, 2900 mm de longitud màxima i 70 mm de gruix, amb les vores longitudinals encadellades per l'enganxat entre si. (material) | 1.05 | 11.61 | 12.191 |
| mt09pye020 | kg | Pasta de guix per junts, segons UNE-EN 13279-1. (material) | 0.5 | 5.26 | 2.630 |
| mt16pdg020a | m | Banda elàstica de poliestirè expandit elastificat, de 10 mm d'espessor, resistència tèrmica 0,3 m²K/W, conductivitat tèrmica 0,033 W/(mK), Euroclasse E de reacció al foc segons UNE-EN 13501-1. (material) | 1 | 0.35 | 0.350 |
| mt12pyp110 | m³ | Adhesiu d'unió. (material) | 0.005 | 124.5 | 0.623 |
| mt12pyp100 | m | Cinta autoadhesiva de cel·lulosa per col·locar en les trobades dels panells amb el parament. (material) | 0.4 | 0.1 | 0.040 |
| mt12psg040a | m | Cinta microperforada de paper, segons UNE-EN 13963. (material) | 0.4 | 0.04 | 0.016 |
| mo053 | h | Oficial 1ª muntador de prefabricats interiors. (mà d'obra) | 0.24 | 29.34 | 7.042 |
| mo100 | h | Ajudant muntador de prefabricats interiors. (mà d'obra) | 0.24 | 25.28 | 6.067 |
| % | % | Costos directes complementaris | 2 % | 29.481 | 0.590 |
|  |  | Costos directes |  |  | 30.071 |

Residus:
- col·locació: mt12pyp010a; factor de residu 0.0179625
- col·locació: mt09pye020 Pasta de guix per junts, segons UNE-EN 13279-1; factor de residu 0.015
- col·locació: mt16pdg020a; factor de residu 0.048
- col·locació: mt12pyp100 Cinta autoadhesiva de cel·lulosa per col·locar en les trobades dels panells amb el parament; factor de residu 0.0559701
- col·locació: mt12psg040a Cinta microperforada de paper, segons UNE-EN 13963; factor de residu 0.0440299

## Recursos

**mt12pyp010a** m² Panell alleugerit de guix reforçat amb fibra de vidre
Dades tècniques: Cost energètic 59.791 MJ; Emissió de CO2 0.020 kg; Codi LER 17 08 02; Massa de l'element 36 kg; Volum 0.036 m3
Residus:
- embalatge: re170203 Plàstic. (component de residu); rendiment 0.004 kg; Codi LER 17 02 03; Massa de l'element 1 kg; Volum 0.001667 m3

**mt09pye020** kg Pasta de guix per junts, segons UNE-EN 13279-1
Dades tècniques: Cost energètic 3.634 MJ; Emissió de CO2 0.174 kg; Codi LER 17 08 02; Massa de l'element 1 kg; Volum 0.001 m3
Residus:
- embalatge: re150101 Envasos de paper i cartró. (component de residu); rendiment 0.014 kg; Codi LER 15 01 01; Massa de l'element 1 kg; Volum 0.001333 m3
- embalatge: re170201 Fusta. (component de residu); rendiment 0.001 kg; Codi LER 17 02 01; Massa de l'element 1 kg; Volum 0.000909 m3
- embalatge: re170203 Plàstic; rendiment 0.003 kg

**mt16pdg020a** m Banda elàstica de poliestirè expandit elastificat
Dades tècniques: Cost energètic 5.614 MJ; Emissió de CO2 0.193 kg; Codi LER 17 06 04; Massa de l'element 0.06 kg; Volum 0.0001 m3
Residus:
- embalatge: re170203 Plàstic; rendiment 0.001 kg

**mt12pyp100** m Cinta autoadhesiva de cel·lulosa per col·locar en les trobades dels panells amb el parament
Dades tècniques: Cost energètic 0.224 MJ; Emissió de CO2 0.002 kg; Codi LER 17 06 04; Massa de l'element 0.0067 kg; Volum 0.000011 m3
Residus:
- embalatge: re170203 Plàstic; rendiment 0.002 kg

**mt12psg040a** m Cinta microperforada de paper, segons UNE-EN 13963
Dades tècniques: Cost energètic 0.004 MJ; Emissió de CO2 0.006 kg; Codi LER 20 01 01; Massa de l'element 0.0067 kg; Volum 0.000009 m3
