# Vídeo-porter col·lectiu

- Propietat de l'arxiu: CYPE Ingenieros S.A.
- Format: FIEBDC-3/2016
- Programa: Generador de preus de la construcció. CYPE Ingenieros, S.A.
- Data: 11/03/2024
- Divisa: EUR
- Costos indirectes: 3 %
- IVA: 21 %

## I Instal·lacions

### IA Audiovisuals

#### IAV Interfonia i vídeo

**IAV011** U Vídeo-porter col·lectiu.
Instal·lació de videoporter digital per 10 habitatges compost de: placa exterior del carrer digital amb 10 polsadors de trucada, tancament superior i inferior i telecàmera B/N, alimentador i monitors amb base de connexió. Inclús, obreportes, visera, distribuïdors de vídeo, cablejat i caixes.
Criteri de valoració econòmica: El preu no inclou les ajudes de paleta per a instal·lacions.
Inclou: Replanteig i traçat. Col·locació i fixació de tubs i caixes. Estesa de cables. Muntatge, connexionat i comprovació del seu correcte funcionament.
Criteri d'amidament de projecte: Nombre d'unitats previstes, segons documentació gràfica de Projecte.
Criteri de mesura d'obra: Es mesurarà el nombre d'unitats realment executades segons especificacions de Projecte.

| Codi | Ut | Descripció | Rendiment | Preu | Import |
|---|---|---|---|---|---|
| mt35aia010b | m | Tub corbable de PVC, corrugat, de color negre, de 20 mm de diàmetre nominal, per a canalització encastada en obra de fàbrica (parets i sostres). Resistència a la compressió 320 N, resistència a l'impacte 1 joule, temperatura de treball -5°C fins 60°C, amb grau de protecció IP545 segons UNE 20324, no propagador de la flama. Segons UNE-EN 61386-1 i UNE-EN 61386-22. (material) | 17 | 0.42 | 7.140 |
| mt40pea030c | m | Cable paral·lel format per conductors de coure de 2x1,0 mm². Segons UNE 21031. (material) | 7 | 0.82 | 5.740 |
| mt40pga012 | m | Cable de videoporter format per conductors de coure de 2x0,25 mm² + 2x1,0 mm² i cable coaxial de 75 Ohm. (material) | 10 | 1.75 | 17.500 |
| mt40pga140a | U | Distribuïdor de vídeo, amb 4 sortides, per a instal·lació de cable coaxial. (material) | 3 | 25.98 | 77.940 |
| mt40vgm010e | U | Monitor per instal·lacions de videoporter digital, equipat amb botó encesa/apagat, botó obreportes, autoencesa, botó per funcions addicionals i trucada electrònica. (material) | 10 | 238.84 | 2388.400 |
| mt40vgm020a | U | Placa de connexió per a monitor. (material) | 10 | 18.59 | 185.900 |
| mt40vge030f | U | Equip de videoporter compost per mòdul compacte de reixeta per a vídeo amb 10 polsadors de trucada en dues columnes, mòdul de so amb telecàmera B/N, mòdul microprocessat, mòdul codificador de polsadors, tancament superior i inferior, caixa d'encastar, font d'alimentació i obreportes de corrent continua. (material) | 1 | 794.28 | 794.280 |
| mt40pga062b | U | Visera, per a mòdul compacte. (material) | 1 | 31.57 | 31.570 |
| mo003 | h | Oficial 1ª electricista. (mà d'obra) | 28.413 | 29.34 | 833.637 |
| mo102 | h | Ajudant electricista. (mà d'obra) | 28.413 | 25.25 | 717.428 |
| % | % | Costos directes complementaris | 2 % | 5059.535 | 101.191 |
|  |  | Costos directes |  |  | 5160.726 |

Residus:
- col·locació: mt35aia010b; factor de residu 0.0275
- col·locació: mt40pea030c Cable paral·lel format per conductors de coure de 2x1,0 mm². Segons UNE 21031; factor de residu 0.0165169
- col·locació: mt40pga012 Cable de videoporter format per conductors de coure de 2x0,25 mm² + 2x1,0 mm² i cable coaxial de 75 Ohm; factor de residu 0.0154709

## Recursos

**mt35aia010b** m Tub corbable de PVC
Dades tècniques: Cost energètic 15.501 MJ; Emissió de CO2 0.770 kg; Codi LER 17 02 03; Massa de l'element 0.16 kg; Volum 0.000267 m3

**mt40pea030c** m Cable paral·lel format per conductors de coure de 2x1,0 mm². Segons UNE 21031
Dades tècniques: Cost energètic 0.691 MJ; Emissió de CO2 0.068 kg; Codi LER 17 04 11; Massa de l'element 0.0178 kg; Volum 0.000012 m3
Residus:
- embalatge: re150101 Envasos de paper i cartró. (component de residu); rendiment 0.065 kg; Codi LER 15 01 01; Massa de l'element 1 kg; Volum 0.001333 m3

**mt40pga012** m Cable de videoporter format per conductors de coure de 2x0,25 mm² + 2x1,0 mm² i cable coaxial de 75 Ohm
Dades tècniques: Cost energètic 0.858 MJ; Emissió de CO2 0.073 kg; Codi LER 17 04 11; Massa de l'element 0.0223 kg; Volum 0.000015 m3
Residus:
- embalatge: re150101 Envasos de paper i cartró; rendiment 0.067 kg

**mt40pga140a** U Distribuïdor de vídeo, amb 4 sortides, per a instal·lació de cable coaxial
Dades tècniques: Cost energètic 6.279 MJ; Emissió de CO2 0.696 kg
Residus:
- embalatge: re150101 Envasos de paper i cartró; rendiment 0.072 kg

**mt40vgm010e** U Monitor per instal·lacions de videoporter digital
Dades tècniques: Cost energètic 36.286 MJ; Emissió de CO2 2.308 kg
Residus:
- embalatge: re150101 Envasos de paper i cartró; rendiment 0.264 kg

**mt40vgm020a** U Placa de connexió per a monitor
Dades tècniques: Cost energètic 0.133 MJ; Emissió de CO2 0.210 kg
Residus:
- embalatge: re150101 Envasos de paper i cartró; rendiment 0.247 kg

**mt40vge030f** U Equip de videoporter compost per mòdul compacte de reixeta per a vídeo amb 10 polsadors de trucada en dues columnes
Dades tècniques: Cost energètic 250.856 MJ; Emissió de CO2 12.594 kg
Residus:
- embalatge: re150101 Envasos de paper i cartró; rendiment 0.296 kg

**mt40pga062b** U Visera, per a mòdul compacte
Dades tècniques: Cost energètic 0.133 MJ; Emissió de CO2 0.210 kg
Residus:
- embalatge: re150101 Envasos de paper i cartró; rendiment 0.247 kg
