# Placa exterior de porter electrònic col·lectiu

- Propietat de l'arxiu: CYPE Ingenieros S.A.
- Format: FIEBDC-3/2016
- Programa: Generador de preus de la construcció. CYPE Ingenieros, S.A.
- Data: 11/03/2024
- Divisa: EUR
- Costos indirectes: 3 %
- IVA: 21 %

## I Instal·lacions

### IA Audiovisuals

#### IAV Interfonia i vídeo

**IAV022** U Placa exterior de porter electrònic col·lectiu.
Instal·lació de placa exterior d'accés addicional de porter electrònic convencional per 10 habitatges composta de: placa exterior del carrer convencional amb 10 polsadors de trucada, tancament superior i inferior, alimentador. Inclús obreportes, visera, cablejat i caixes.
Criteri de valoració econòmica: El preu no inclou les ajudes de paleta per a instal·lacions.
Inclou: Replanteig i traçat. Col·locació i fixació de tubs i caixes. Estesa de cables. Muntatge, connexionat i comprovació del seu correcte funcionament.
Criteri d'amidament de projecte: Nombre d'unitats previstes, segons documentació gràfica de Projecte.
Criteri de mesura d'obra: Es mesurarà el nombre d'unitats realment executades segons especificacions de Projecte.

| Codi | Ut | Descripció | Rendiment | Preu | Import |
|---|---|---|---|---|---|
| mt35aia010b | m | Tub corbable de PVC, corrugat, de color negre, de 20 mm de diàmetre nominal, per a canalització encastada en obra de fàbrica (parets i sostres). Resistència a la compressió 320 N, resistència a l'impacte 1 joule, temperatura de treball -5°C fins 60°C, amb grau de protecció IP545 segons UNE 20324, no propagador de la flama. Segons UNE-EN 61386-1 i UNE-EN 61386-22. (material) | 32 | 0.42 | 13.440 |
| mt40pga010 | m | Cable format per conductors de coure flexible de 8x0,22 mm², amb aïllament de PVC i beina exterior de PVC blanc. (material) | 50 | 0.45 | 22.500 |
| mt40pea030c | m | Cable paral·lel format per conductors de coure de 2x1,0 mm². Segons UNE 21031. (material) | 7 | 0.82 | 5.740 |
| mt40pga020b | U | Caixa d'encastar, per a mòdul compacte. (material) | 1 | 5.04 | 5.040 |
| mt40pga062b | U | Visera, per a mòdul compacte. (material) | 1 | 31.57 | 31.570 |
| mt40pgp070f | U | Mòdul compacte per a àudio, amb 10 polsadors de trucada en dues columnes i tancament superior i inferior. (material) | 1 | 99.76 | 99.760 |
| mt40pga090b | U | Mòdul de so. (material) | 1 | 124.79 | 124.790 |
| mt40pga050a | U | Obreportes elèctric de corrent alterna. (material) | 1 | 17.78 | 17.780 |
| mt40pga130a | U | Font d'alimentació, per a porter electrònic. (material) | 1 | 25.38 | 25.380 |
| mo003 | h | Oficial 1ª electricista. (mà d'obra) | 15.825 | 29.34 | 464.306 |
| mo102 | h | Ajudant electricista. (mà d'obra) | 15.825 | 25.25 | 399.581 |
| % | % | Costos directes complementaris | 2 % | 1209.887 | 24.198 |
|  |  | Costos directes |  |  | 1234.085 |

Residus:
- col·locació: mt35aia010b; factor de residu 0.0275
- col·locació: mt40pga010 Cable format per conductors de coure flexible de 8x0,22 mm², amb aïllament de PVC i beina exterior de PVC blanc; factor de residu 0.0164968
- col·locació: mt40pea030c Cable paral·lel format per conductors de coure de 2x1,0 mm². Segons UNE 21031; factor de residu 0.0165169

## Recursos

**mt35aia010b** m Tub corbable de PVC
Dades tècniques: Cost energètic 15.501 MJ; Emissió de CO2 0.770 kg; Codi LER 17 02 03; Massa de l'element 0.16 kg; Volum 0.000267 m3

**mt40pga010** m Cable format per conductors de coure flexible de 8x0,22 mm², amb aïllament de PVC i beina exterior de PVC blanc
Dades tècniques: Cost energètic 0.614 MJ; Emissió de CO2 0.066 kg; Codi LER 17 04 11; Massa de l'element 0.0157 kg; Volum 0.00001 m3
Residus:
- embalatge: re150101 Envasos de paper i cartró. (component de residu); rendiment 0.065 kg; Codi LER 15 01 01; Massa de l'element 1 kg; Volum 0.001333 m3

**mt40pea030c** m Cable paral·lel format per conductors de coure de 2x1,0 mm². Segons UNE 21031
Dades tècniques: Cost energètic 0.691 MJ; Emissió de CO2 0.068 kg; Codi LER 17 04 11; Massa de l'element 0.0178 kg; Volum 0.000012 m3
Residus:
- embalatge: re150101 Envasos de paper i cartró; rendiment 0.065 kg

**mt40pga020b** U Caixa d'encastar, per a mòdul compacte
Dades tècniques: Cost energètic 0.016 MJ; Emissió de CO2 0.026 kg
Residus:
- embalatge: re150101 Envasos de paper i cartró; rendiment 0.03 kg

**mt40pga062b** U Visera, per a mòdul compacte
Dades tècniques: Cost energètic 0.133 MJ; Emissió de CO2 0.210 kg
Residus:
- embalatge: re150101 Envasos de paper i cartró; rendiment 0.247 kg

**mt40pgp070f** U Mòdul compacte per a àudio, amb 10 polsadors de trucada en dues columnes i tancament superior i inferior
Dades tècniques: Cost energètic 79.575 MJ; Emissió de CO2 5.361 kg
Residus:
- embalatge: re150101 Envasos de paper i cartró; rendiment 0.247 kg

**mt40pga090b** U Mòdul de so
Dades tècniques: Cost energètic 0.133 MJ; Emissió de CO2 0.210 kg
Residus:
- embalatge: re150101 Envasos de paper i cartró; rendiment 0.247 kg

**mt40pga050a** U Obreportes elèctric de corrent alterna
Dades tècniques: Cost energètic 2.890 MJ; Emissió de CO2 0.209 kg
Residus:
- embalatge: re150101 Envasos de paper i cartró; rendiment 0.072 kg

**mt40pga130a** U Font d'alimentació, per a porter electrònic
Dades tècniques: Cost energètic 37.587 MJ; Emissió de CO2 2.004 kg
Residus:
- embalatge: re150101 Envasos de paper i cartró; rendiment 0.032 kg
