# Unitat exterior d'aire condicionat

- Propietat de l'arxiu: CYPE Ingenieros S.A.
- Format: FIEBDC-3/2016
- Programa: Generador de preus de la construcció. CYPE Ingenieros, S.A.
- Data: 11/03/2024
- Divisa: EUR
- Costos indirectes: 3 %
- IVA: 21 %

## I Instal·lacions

### IB Sistemes de climatització

#### IBF Sistema VRF (Fujitsu)

**IBF010** U Unitat exterior d'aire condicionat.
Combinació de tres unitats exteriors d'aire condicionat Airstage V-IV, sistema VRF bomba de calor, model AJY216LALDHH "FUJITSU", formada per tres unitats model AJY072LALDH, amb compressors DC Twin Rotary amb tecnologia Inverter i ventiladors CFD amb motor DC amb tecnologia Inverter, nº màxim d'unitats interiors connectables 52, rang de capacitat d'unitats interiors connectables des de 33,6 fins a 100,8 kW, potència frigorífica 67,2 kW (temperatura de bulb humit de l'aire interior 27°C, temperatura de bulb sec de l'aire interior 19°C, temperatura de bulb humit de l'aire exterior 35°C, temperatura de bulb sec de l'aire exterior 24°C), potència calorífica 67,2 kW (temperatura de bulb humit de l'aire interior 20°C, temperatura de bulb sec de l'aire interior 15°C, temperatura de bulb humit de l'aire exterior 7°C, temperatura de bulb sec de l'aire exterior 6°C), EER/COP: 3,76/4,13, alimentació trifàsica (400V/50Hz), consum elèctric en refrigeració/calefacció: 17,85/16,26 kW, cabal d'aire 11100 x 3 m³/h, pressió sonora en refrigeració/calefacció: 61/63 dBA, potència sonora en refrigeració/calefacció: 84/85 dBA, amplada 930 x 3 mm, profunditat 765 mm, altura 1690 mm, pes 252 x 3 kg, diàmetre de connexió de la canonada de líquid 16,88 mm, diàmetre de connexió de la canonada de gas 34,92 mm, refrigerant R-410A, càrrega de refrigerant 11,7 x 3 kg, rang de funcionament de temperatura de l'aire exterior en refrigeració des de -5 fins a 46°C, rang de funcionament de temperatura de l'aire exterior en calefacció des de -20 fins a 21°C.
Criteri de valoració econòmica: El preu no inclou els elements antivibratoris de terra, la canalització ni el cablejat elèctric d'alimentació.
Inclou: Replanteig. Col·locació i fixació. Connexió a les línies frigorífiques. Connexió a la xarxa elèctrica. Connexió a la xarxa de desguàs. Posada en marxa.
Criteri d'amidament de projecte: Nombre d'unitats previstes, segons documentació gràfica de Projecte.
Criteri de mesura d'obra: Es mesurarà el nombre d'unitats realment executades segons especificacions de Projecte.

| Codi | Ut | Descripció | Rendiment | Preu | Import |
|---|---|---|---|---|---|
| mt42fuj026a | U | Combinació de tres unitats exteriors d'aire condicionat Airstage V-IV, sistema VRF bomba de calor, model AJY216LALDHH "FUJITSU", formada per tres unitats model AJY072LALDH, amb compressors DC Twin Rotary amb tecnologia Inverter i ventiladors CFD amb motor DC amb tecnologia Inverter, nº màxim d'unitats interiors connectables 52, rang de capacitat d'unitats interiors connectables des de 33,6 fins a 100,8 kW, potència frigorífica 67,2 kW (temperatura de bulb humit de l'aire interior 27°C, temperatura de bulb sec de l'aire interior 19°C, temperatura de bulb humit de l'aire exterior 35°C, temperatura de bulb sec de l'aire exterior 24°C), potència calorífica 67,2 kW (temperatura de bulb humit de l'aire interior 20°C, temperatura de bulb sec de l'aire interior 15°C, temperatura de bulb humit de l'aire exterior 7°C, temperatura de bulb sec de l'aire exterior 6°C), EER/COP: 3,76/4,13, alimentació trifàsica (400V/50Hz), consum elèctric en refrigeració/calefacció: 17,85/16,26 kW, cabal d'aire 11100 x 3 m³/h, pressió sonora en refrigeració/calefacció: 61/63 dBA, potència sonora en refrigeració/calefacció: 84/85 dBA, amplada 930 x 3 mm, profunditat 765 mm, altura 1690 mm, pes 252 x 3 kg, diàmetre de connexió de la canonada de líquid 16,88 mm, diàmetre de connexió de la canonada de gas 34,92 mm, refrigerant R-410A, càrrega de refrigerant 11,7 x 3 kg, rang de funcionament de temperatura de l'aire exterior en refrigeració des de -5 fins a 46°C, rang de funcionament de temperatura de l'aire exterior en calefacció des de -20 fins a 21°C. (material) | 1 | 29100 | 29100.000 |
| mo005 | h | Oficial 1ª instal·lador de climatització. (mà d'obra) | 9.423 | 29.34 | 276.471 |
| mo104 | h | Ajudant instal·lador de climatització. (mà d'obra) | 9.423 | 25.25 | 237.931 |
| % | % | Costos directes complementaris | 2 % | 29614.402 | 592.288 |
|  |  | Costos directes |  |  | 30206.690 |

## Recursos

**mt42fuj026a** U Combinació de tres unitats exteriors d'aire condicionat Airstage V-IV
Dades tècniques: Cost energètic 34715.718 MJ; Emissió de CO2 2375.787 kg
Residus:
- embalatge: re150101 Envasos de paper i cartró. (component de residu); rendiment 0.18 kg; Codi LER 15 01 01; Massa de l'element 1 kg; Volum 0.001333 m3
- embalatge: re170203 Plàstic. (component de residu); rendiment 0.09 kg; Codi LER 17 02 03; Massa de l'element 1 kg; Volum 0.001667 m3
