# Unitat RB, per a sistema amb recuperació de calor

- Propietat de l'arxiu: CYPE Ingenieros S.A.
- Format: FIEBDC-3/2016
- Programa: Generador de preus de la construcció. CYPE Ingenieros, S.A.
- Data: 11/03/2024
- Divisa: EUR
- Costos indirectes: 3 %
- IVA: 21 %

## I Instal·lacions

### IB Sistemes de climatització

#### IBF Sistema VRF (Fujitsu)

**IBF500** U Unitat RB, per a sistema amb recuperació de calor.
Unitat RB per a sistema VRF amb recuperació de calor, per a gas R-410A, model UTP-RX01AH "FUJITSU", amb una potència frigorífica total menor de 8 kW de les unitats interiors connectades aigües avall, per a un màxim de 3 unitats interiors, alimentació monofàsica (230V/50Hz).
Criteri de valoració econòmica: El preu no inclou la canalització ni el cablejat elèctric d'alimentació.
Inclou: Replanteig. Col·locació i fixació. Connexió a les línies frigorífiques. Connexió a la xarxa elèctrica. Connexió a la xarxa de desguàs.
Criteri d'amidament de projecte: Nombre d'unitats previstes, segons documentació gràfica de Projecte.
Criteri de mesura d'obra: Es mesurarà el nombre d'unitats realment executades segons especificacions de Projecte.

| Codi | Ut | Descripció | Rendiment | Preu | Import |
|---|---|---|---|---|---|
| mt42fuj700a | U | Unitat RB per a sistema VRF amb recuperació de calor, per a gas R-410A, model UTP-RX01AH "FUJITSU", amb una potència frigorífica total menor de 8 kW de les unitats interiors connectades aigües avall, per a un màxim de 3 unitats interiors, alimentació monofàsica (230V/50Hz). (material) | 1 | 700 | 700.000 |
| mo005 | h | Oficial 1ª instal·lador de climatització. (mà d'obra) | 0.599 | 29.34 | 17.575 |
| mo104 | h | Ajudant instal·lador de climatització. (mà d'obra) | 0.599 | 25.25 | 15.125 |
| % | % | Costos directes complementaris | 2 % | 732.700 | 14.654 |
|  |  | Costos directes |  |  | 747.354 |
