# Convertidor de xarxa

- Propietat de l'arxiu: CYPE Ingenieros S.A.
- Format: FIEBDC-3/2016
- Programa: Generador de preus de la construcció. CYPE Ingenieros, S.A.
- Data: 11/03/2024
- Divisa: EUR
- Costos indirectes: 3 %
- IVA: 21 %

## I Instal·lacions

### IB Sistemes de climatització

#### IBF Sistema VRF (Fujitsu)

**IBF540** U Convertidor de xarxa.
Convertidor de xarxa per a integració amb BMS, amb protocol de comunicació LonWorks, per a un màxim de 4 sistemes VRF, amb 128 unitats interiors d'aire condicionat, model UTY-VLGY "FUJITSU".
Criteri de valoració econòmica: El preu no inclou la canalització ni el cablejat elèctric d'alimentació.
Inclou: Replanteig. Col·locació i fixació. Connexionat.
Criteri d'amidament de projecte: Nombre d'unitats previstes, segons documentació gràfica de Projecte.
Criteri de mesura d'obra: Es mesurarà el nombre d'unitats realment executades segons especificacions de Projecte.

| Codi | Ut | Descripció | Rendiment | Preu | Import |
|---|---|---|---|---|---|
| mt42fuj590a | U | Convertidor de xarxa per a integració amb BMS, amb protocol de comunicació LonWorks, per a un màxim de 4 sistemes VRF, amb 128 unitats interiors d'aire condicionat, model UTY-VLGY "FUJITSU". (material) | 1 | 2510 | 2510.000 |
| mo005 | h | Oficial 1ª instal·lador de climatització. (mà d'obra) | 1.199 | 29.34 | 35.179 |
| mo104 | h | Ajudant instal·lador de climatització. (mà d'obra) | 1.199 | 25.25 | 30.275 |
| % | % | Costos directes complementaris | 2 % | 2575.454 | 51.509 |
|  |  | Costos directes |  |  | 2626.963 |
