# Kit de comunicació per a control extern

- Propietat de l'arxiu: CYPE Ingenieros S.A.
- Format: FIEBDC-3/2016
- Programa: Generador de preus de la construcció. CYPE Ingenieros, S.A.
- Data: 11/03/2024
- Divisa: EUR
- Costos indirectes: 3 %
- IVA: 21 %

## I Instal·lacions

### IB Sistemes de climatització

#### IBF Sistema VRF (Fujitsu)

**IBF545** U Kit de comunicació per a control extern.
Kit connector per a control extern d'unitat interior d'aire condicionat, per apagat forçat del termòstat, model UTY-XWZXZ7 "FUJITSU".
Criteri d'amidament de projecte: Nombre d'unitats previstes, segons documentació gràfica de Projecte.
Criteri de mesura d'obra: Es mesurarà el nombre d'unitats realment executades segons especificacions de Projecte.

| Codi | Ut | Descripció | Rendiment | Preu | Import |
|---|---|---|---|---|---|
| mt42fuj660a | U | Kit connector per a control extern d'unitat interior d'aire condicionat, per apagat forçat del termòstat, model UTY-XWZXZ7 "FUJITSU". (material) | 1 | 100 | 100.000 |
| mo005 | h | Oficial 1ª instal·lador de climatització. (mà d'obra) | 0.24 | 29.34 | 7.042 |
| mo104 | h | Ajudant instal·lador de climatització. (mà d'obra) | 0.24 | 25.25 | 6.060 |
| % | % | Costos directes complementaris | 2 % | 113.102 | 2.262 |
|  |  | Costos directes |  |  | 115.364 |
