# Equip d'aire condicionat, bomba de calor, per a sistema VRV-IV Indoor, per a gas R-410A

- Propietat de l'arxiu: CYPE Ingenieros S.A.
- Format: FIEBDC-3/2016
- Programa: Generador de preus de la construcció. CYPE Ingenieros, S.A.
- Data: 11/03/2024
- Divisa: EUR
- Costos indirectes: 3 %
- IVA: 21 %

## I Instal·lacions

### IB Sistemes de climatització

#### IBY Sistema VRV (Daikin)

**IBY240** U Equip d'aire condicionat, bomba de calor, per a sistema VRV-IV Indoor, per a gas R-410A.
Equip d'aire condicionat per a sistema VRV-IV Indoor (Volum de Refrigerant Variable, per a instal·lació en interior), bomba de calor, model SB.RKXYQ5T8 "DAIKIN", per a gas R-410A, amb temperatura de refrigerant variable per a la millora de l'eficiència estacional, potència frigorífica nominal 14 kW, potència calorífica nominal 16 kW, potència frigorífica nominal 14 kW (temperatura de bulb humit de l'aire interior 19°C, temperatura de bulb sec de l'aire exterior 35°C), EER 3,2, rang de funcionament de temperatura de bulb sec de l'aire exterior en refrigeració des de -5 fins a 46°C, potència calorífica nominal 16 kW (temperatura de bulb sec de l'aire interior 20°C, temperatura de bulb humit de l'aire exterior 6°C), COP 3,68, rang de funcionament de temperatura de bulb sec de l'aire exterior en calefacció des de -20 fins a 15,5°C, nº màxim d'unitats interiors connectables 10, format per un mòdul bescanviador de calor RDXYQ5T8, per a instal·lació en fals sostre, de dimensions 397x1456x1044 mm, pes 97 kg, dimensions de l'embocadura de retorn 1200x300 mm, dimensions de l'embocadura d'impulsió 1200x300 mm, pressió estàtica mínima/mitja/màxima: 30/60/150 Pa, cabal d'aire nominal 55 m³/min, pressió sonora 47 dBA, alimentació monofàsica (230V/50Hz), i un mòdul compressor RKXYQ5T8, per a instal·lació en interior, de dimensions 701x600x550 mm, pes 77 kg, pressió sonora 47 dBA, alimentació trifàsica (400V/50Hz), longitud màxima de canonada frigorífica entre el mòdul bescanviador de calor i el mòdul compressor 30 m, longitud màxima de canonada frigorífica entre el mòdul compressor i la unitat interior més allunyada 70 m (90 m equivalents), diferència màxima d'altura entre el mòdul bescanviador de calor i el mòdul compressor 10 m (tant si el mòdul compressor es troba per damunt com per sota), diferència màxima d'altura entre unitats interiors 15 m, diferència màxima d'altura entre el mòdul compressor i la unitat interior 30 m, bloc de terminals F1-F2 per a cable de 2 fils de transmissió i control (bus D-III Net). Inclús elements antivibratoris de terra per a suport del mòdul compressor i elements per a suspensió del sostre per al mòdul bescanviador de calor.
Criteri de valoració econòmica: El preu no inclou la canalització ni el cablejat elèctric d'alimentació.
Inclou: Replanteig. Col·locació i fixació. Connexió a les línies frigorífiques. Connexió a la xarxa elèctrica. Connexió a la xarxa de desguàs. Posada en marxa.
Criteri d'amidament de projecte: Nombre d'unitats previstes, segons documentació gràfica de Projecte.
Criteri de mesura d'obra: Es mesurarà el nombre d'unitats realment executades segons especificacions de Projecte.

| Codi | Ut | Descripció | Rendiment | Preu | Import |
|---|---|---|---|---|---|
| mt42dai005a | U | Equip d'aire condicionat per a sistema VRV-IV Indoor (Volum de Refrigerant Variable, per a instal·lació en interior), bomba de calor, model SB.RKXYQ5T8 "DAIKIN", per a gas R-410A, amb temperatura de refrigerant variable per a la millora de l'eficiència estacional, potència frigorífica nominal 14 kW, potència calorífica nominal 16 kW, potència frigorífica nominal 14 kW (temperatura de bulb humit de l'aire interior 19°C, temperatura de bulb sec de l'aire exterior 35°C), EER 3,2, rang de funcionament de temperatura de bulb sec de l'aire exterior en refrigeració des de -5 fins a 46°C, potència calorífica nominal 16 kW (temperatura de bulb sec de l'aire interior 20°C, temperatura de bulb humit de l'aire exterior 6°C), COP 3,68, rang de funcionament de temperatura de bulb sec de l'aire exterior en calefacció des de -20 fins a 15,5°C, nº màxim d'unitats interiors connectables 10, format per un mòdul bescanviador de calor RDXYQ5T8, per a instal·lació en fals sostre, de dimensions 397x1456x1044 mm, pes 97 kg, dimensions de l'embocadura de retorn 1200x300 mm, dimensions de l'embocadura d'impulsió 1200x300 mm, pressió estàtica mínima/mitja/màxima: 30/60/150 Pa, cabal d'aire nominal 55 m³/min, pressió sonora 47 dBA, alimentació monofàsica (230V/50Hz), i un mòdul compressor RKXYQ5T8, per a instal·lació en interior, de dimensions 701x600x550 mm, pes 77 kg, pressió sonora 47 dBA, alimentació trifàsica (400V/50Hz), longitud màxima de canonada frigorífica entre el mòdul bescanviador de calor i el mòdul compressor 30 m, longitud màxima de canonada frigorífica entre el mòdul compressor i la unitat interior més allunyada 70 m (90 m equivalents), diferència màxima d'altura entre el mòdul bescanviador de calor i el mòdul compressor 10 m (tant si el mòdul compressor es troba per damunt com per sota), diferència màxima d'altura entre unitats interiors 15 m, diferència màxima d'altura entre el mòdul compressor i la unitat interior 30 m, bloc de terminals F1-F2 per a cable de 2 fils de transmissió i control (bus D-III Net). (material) | 1 | 11319 | 11319.000 |
| mt42www080 | U | Kit d'amortidors antivibració de terra, format per quatre amortidors de cautxú, amb els seus cargols, rosques i volanderes corresponents. (material) | 1 | 8 | 8.000 |
| mt42www090 | U | Kit de suports per a suspensió del sostre, format per quatre varetes roscades d'acer galvanitzat, amb els seus tacs, rosques i volanderes corresponents. (material) | 1 | 22 | 22.000 |
| mo005 | h | Oficial 1ª instal·lador de climatització. (mà d'obra) | 4.819 | 29.34 | 141.389 |
| mo104 | h | Ajudant instal·lador de climatització. (mà d'obra) | 4.819 | 25.25 | 121.680 |
| % | % | Costos directes complementaris | 2 % | 11612.069 | 232.241 |
|  |  | Costos directes |  |  | 11844.310 |

## Recursos

**mt42dai005a** U Equip d'aire condicionat per a sistema VRV-IV Indoor (Volum de Refrigerant Variable
Dades tècniques: Cost energètic 7996.913 MJ; Emissió de CO2 547.259 kg
Residus:
- embalatge: re150101 Envasos de paper i cartró. (component de residu); rendiment 0.18 kg; Codi LER 15 01 01; Massa de l'element 1 kg; Volum 0.001333 m3
- embalatge: re170203 Plàstic. (component de residu); rendiment 0.09 kg; Codi LER 17 02 03; Massa de l'element 1 kg; Volum 0.001667 m3
