# Comporta de conducte, motoritzada, per a regulació de cabal

- Propietat de l'arxiu: CYPE Ingenieros S.A.
- Format: FIEBDC-3/2016
- Programa: Generador de preus de la construcció. CYPE Ingenieros, S.A.
- Data: 11/03/2024
- Divisa: EUR
- Costos indirectes: 3 %
- IVA: 21 %

## I Instal·lacions

### IB Sistemes de climatització

#### IBZ Sistema Airzone

**IBZ020** U Comporta de conducte, motoritzada, per a regulació de cabal.
Comporta rectangular de conducte, motoritzada, per a regulació de cabal, cos d'alumini, de 150x75 mm, CPRC0150075MTE "AIRZONE", amb lamel·les i marc de reforç d'alumini, goma d'estanquitat de PVC i juntes del marc de reforç i rodes dentades de poliamida, motorització amb alimentació a 12 Vcc per cable.
Inclou: Replanteig. Col·locació i fixació. Connexionat.
Criteri d'amidament de projecte: Nombre d'unitats previstes, segons documentació gràfica de Projecte.
Criteri de mesura d'obra: Es mesurarà el nombre d'unitats realment executades segons especificacions de Projecte.

| Codi | Ut | Descripció | Rendiment | Preu | Import |
|---|---|---|---|---|---|
| mt42air800aa1 | U | Comporta rectangular de conducte, motoritzada, per a regulació de cabal, cos d'alumini, de 150x75 mm, CPRC0150075MTE "AIRZONE", amb lamel·les i marc de reforç d'alumini, goma d'estanquitat de PVC i juntes del marc de reforç i rodes dentades de poliamida, motorització amb alimentació a 12 Vcc per cable. (material) | 1 | 141 | 141.000 |
| mo005 | h | Oficial 1ª instal·lador de climatització. (mà d'obra) | 0.242 | 29.34 | 7.100 |
| mo104 | h | Ajudant instal·lador de climatització. (mà d'obra) | 0.193 | 25.25 | 4.873 |
| % | % | Costos directes complementaris | 2 % | 152.973 | 3.059 |
|  |  | Costos directes |  |  | 156.032 |

## Recursos

**mt42air800aa1** U Comporta rectangular de conducte
Dades tècniques: Cost energètic 7.460 MJ; Emissió de CO2 0.496 kg
Residus:
- embalatge: re150101 Envasos de paper i cartró. (component de residu); rendiment 0.152 kg; Codi LER 15 01 01; Massa de l'element 1 kg; Volum 0.001333 m3
- embalatge: re170203 Plàstic. (component de residu); rendiment 0.076 kg; Codi LER 17 02 03; Massa de l'element 1 kg; Volum 0.001667 m3
