# Caldera a gasoil, col·lectiva, de condensació, de peu, d'acer inoxidable

- Propietat de l'arxiu: CYPE Ingenieros S.A.
- Format: FIEBDC-3/2016
- Programa: Generador de preus de la construcció. CYPE Ingenieros, S.A.
- Data: 11/03/2024
- Divisa: EUR
- Costos indirectes: 3 %
- IVA: 21 %

## I Instal·lacions

### IC Calefacció, refrigeració, climatització i A.C.S.

#### ICC Calderes a gasoil

**ICC220** U Caldera a gasoil, col·lectiva, de condensació, de peu, d'acer inoxidable.
Caldera de peu, de condensació, per a cremador pressuritzat de gasoil o gas, d'acer inoxidable Dúplex AISI 2205, emissió de NOx classe 6, potència (80/60°C) 59,5 kW, potència (50/30°C) 65 kW, rendiment (80/60°C) 97%, rendiment (50/30°C) 106%, rendiment al 30% de la càrrega 107,5%, eficiència energètica classe A, pes 377 kg. Inclús i desguàs a bonera pel buidatge de la caldera i el drenatge de la vàlvula de seguretat, sense incloure el conducte per a evacuació dels productes de la combustió. Totalment muntada, connexionada i provada.
Inclou: Replanteig. Presentació dels elements. Muntatge de la caldera i els seus accessoris. Connexionat amb les xarxes de conducció d'aigua, de gas, de salubritat i elèctrica, i amb el conducte d'evacuació dels productes de la combustió. Posada en marxa.
Criteri d'amidament de projecte: Nombre d'unitats previstes, segons documentació gràfica de Projecte.
Criteri de mesura d'obra: Es mesurarà el nombre d'unitats realment executades segons especificacions de Projecte.

| Codi | Ut | Descripció | Rendiment | Preu | Import |
|---|---|---|---|---|---|
| mt38fer110a | U | Caldera de peu, de condensació, per a cremador pressuritzat de gasoil o gas, d'acer inoxidable Dúplex AISI 2205, emissió de NOx classe 6, potència (80/60°C) 59,5 kW, potència (50/30°C) 65 kW, rendiment (80/60°C) 97%, rendiment (50/30°C) 106%, rendiment al 30% de la càrrega 107,5%, eficiència energètica classe A, pes 377 kg. (material) | 1 | 11429.93 | 11429.930 |
| mt38ccg100a | U | Cremador pressuritzat modulant per a gasoil, de potència màxima 120 kW, amb encesa electrònica. (material) | 1 | 790 | 790.000 |
| mt38www050 | U | Desguàs a bonera, per al drenatge de la vàlvula de seguretat, compost per 1 m de tub d'acer negre de 1/2" i embut desguàs, inclús accessoris i peces especials. (material) | 1 | 15 | 15.000 |
| mt38www010 | U | Material auxiliar per instal·lacions de calefacció. (material) | 1 | 1.68 | 1.680 |
| mt37www010 | U | Material auxiliar per a instal·lacions de lampisteria. (material) | 1 | 1.4 | 1.400 |
| mo004 | h | Oficial 1ª calefactor. (mà d'obra) | 4.795 | 29.34 | 140.685 |
| mo103 | h | Ajudant calefactor. (mà d'obra) | 4.795 | 25.25 | 121.074 |
| % | % | Costos directes complementaris | 2 % | 12499.769 | 249.995 |
|  |  | Costos directes |  |  | 12749.764 |

## Recursos

**mt38fer110a** U Caldera de peu, de condensació
Dades tècniques: Cost energètic 26720.029 MJ; Emissió de CO2 2118.591 kg
Residus:
- embalatge: re150101 Envasos de paper i cartró. (component de residu); rendiment 3.263 kg; Codi LER 15 01 01; Massa de l'element 1 kg; Volum 0.001333 m3
- embalatge: re170201 Fusta. (component de residu); rendiment 0.74 kg; Codi LER 17 02 01; Massa de l'element 1 kg; Volum 0.000909 m3
