# Sistema d'alimentació d'estelles de fusta, per a caldera de biomassa

- Propietat de l'arxiu: CYPE Ingenieros S.A.
- Format: FIEBDC-3/2016
- Programa: Generador de preus de la construcció. CYPE Ingenieros, S.A.
- Data: 11/03/2024
- Divisa: EUR
- Costos indirectes: 3 %
- IVA: 21 %

## I Instal·lacions

### IC Calefacció, refrigeració, climatització i A.C.S.

#### ICQ Calderes de biomassa

**ICQ020** U Sistema d'alimentació d'estelles de fusta, per a caldera de biomassa.
Sistema d'alimentació d'estelles, per a caldera de biomassa compost per disc rotatori per a extractor rotatiu, amb motor per a alimentació monofàsica a 230 V, connexió a caldera i engranatges, extractor rotatiu de 2 m de diàmetre, format per ballestes i transportador helicoïdal sense fi, allargament de transportador helicoïdal sense fi tancat de 0,15 m de longitud,. Totalment muntat, connexionat i provat.
Inclou: Replanteig. Connexionat dels elements a la xarxa.
Criteri d'amidament de projecte: Nombre d'unitats previstes, segons documentació gràfica de Projecte.
Criteri de mesura d'obra: Es mesurarà el nombre d'unitats realment executades segons especificacions de Projecte.

| Codi | Ut | Descripció | Rendiment | Preu | Import |
|---|---|---|---|---|---|
| mt38cbh145a | U | Disc rotatori per a extractor rotatiu, amb motor per a alimentació monofàsica a 230 V, connexió a caldera i engranatges, per a sistema d'alimentació de caldera de biomassa. (material) | 1 | 2754.38 | 2754.380 |
| mt38cbh146a | U | Extractor rotatiu de 2 m de diàmetre, format per ballestes i transportador helicoïdal sense fi, per a sistema d'alimentació de caldera de biomassa. (material) | 1 | 1207.05 | 1207.050 |
| mt38cbh144a | U | Allargament de transportador helicoïdal sense fi tancat de 0,15 m de longitud, per a sistema d'alimentació de caldera de biomassa. (material) | 1 | 358.8 | 358.800 |
| mt38cbh072a | U | Tub de connexió, per a sistema d'alimentació de caldera de biomassa. (material) | 1 | 78.98 | 78.980 |
| mo004 | h | Oficial 1ª calefactor. (mà d'obra) | 4.795 | 29.34 | 140.685 |
| mo103 | h | Ajudant calefactor. (mà d'obra) | 4.795 | 25.25 | 121.074 |
| % | % | Costos directes complementaris | 2 % | 4660.969 | 93.219 |
|  |  | Costos directes |  |  | 4754.188 |
