# Sistema d'omplert de sitja per a biomassa

- Propietat de l'arxiu: CYPE Ingenieros S.A.
- Format: FIEBDC-3/2016
- Programa: Generador de preus de la construcció. CYPE Ingenieros, S.A.
- Data: 11/03/2024
- Divisa: EUR
- Costos indirectes: 3 %
- IVA: 21 %

## I Instal·lacions

### IC Calefacció, refrigeració, climatització i A.C.S.

#### ICQ Calderes de biomassa

**ICQ050** U Sistema d'omplert de sitja per a biomassa.
Sistema d'omplert horitzontal de sitja, per a combustible de biomassa, format per motor per a transportador helicoïdal sense fi, de 5,5 kW de potència, amb protecció contra explosions, quadre elèctric per a motor i espiral transportador helicoïdal de 8 m de longitud, ancorat al parament mitjançant suports. Totalment muntat, connexionat i provat.
Inclou: Replanteig. Anivellació, col·locació i fixació dels components del sistema. Connexió a la xarxa elèctrica.
Criteri d'amidament de projecte: Nombre d'unitats previstes, segons documentació gràfica de Projecte.
Criteri de mesura d'obra: Es mesurarà el nombre d'unitats realment executades segons especificacions de Projecte.

| Codi | Ut | Descripció | Rendiment | Preu | Import |
|---|---|---|---|---|---|
| mt38cbh020d | U | Motor per a transportador helicoïdal sense fi, de 5,5 kW de potència, amb protecció contra explosions, per a dipòsit de difícil accessibilitat a la zona de descàrrega de combustible. (material) | 1 | 3739.13 | 3739.130 |
| mt38cbh025a | U | Quadre elèctric per a motor. (material) | 1 | 792.68 | 792.680 |
| mt38cbh030a | m | Cargol espiral de 230 mm de diàmetre. (material) | 8 | 120.9 | 967.200 |
| mt38cbh035a | U | Suport intermedi per a cargol espiral. (material) | 1 | 348.08 | 348.080 |
| mt38cbh106a | U | Supervisió i direcció del procediment d'assemblatge i connexionat intern de sistema d'ompliment horitzontal de sitja de biomassa. (material) | 1 | 385.13 | 385.130 |
| mo003 | h | Oficial 1ª electricista. (mà d'obra) | 8.392 | 29.34 | 246.221 |
| mo102 | h | Ajudant electricista. (mà d'obra) | 8.392 | 25.25 | 211.898 |
| % | % | Costos directes complementaris | 2 % | 6690.339 | 133.807 |
|  |  | Costos directes |  |  | 6824.146 |
