# Mòdul purificador de l'aire per a recuperador de calor aire-aire

- Propietat de l'arxiu: CYPE Ingenieros S.A.
- Format: FIEBDC-3/2016
- Programa: Generador de preus de la construcció. CYPE Ingenieros, S.A.
- Data: 13/06/2024
- Divisa: EUR
- Costos indirectes: 3 %
- IVA: 21 %

## I Instal·lacions

### IC Calefacció, refrigeració, climatització i A.C.S.

#### ICR Sistemes de conducció d'aire

**ICR127** U Mòdul purificador de l'aire per a recuperador de calor aire-aire.
Mòdul purificador de l'aire per a recuperador de calor aire-aire, amb destrucció de la càrrega viral i bacteriana, eliminació de contaminants i reducció d'olors desagradables, mitjançant ionitzador de plasma per fotocatàlisi amb llum de raigs UV, rang de cabal d'aire de 6500 a 10000 m³/h, cabal d'aire nominal 8200 m³/h, cabal d'aire mínim 5000 m³/h, cabal d'aire màxim 10000 m³/h, pèrdua de càrrega sense filtre 10 Pa, pèrdua de càrrega amb filtre 90 Pa, consum elèctric sense filtre 72 W, consum elèctric amb filtre 500 W, alimentació monofàsica a 230 V, reducció mitjana de la càrrega viral major del 98%, reducció de la càrrega bacteriana major del 97% i reducció mitjana dels compostos orgànics volàtils del 50%.
Inclou: Col·locació i fixació. Connexionat i comprovació del seu correcte funcionament.
Criteri d'amidament de projecte: Nombre d'unitats previstes, segons documentació gràfica de Projecte.
Criteri de mesura d'obra: Es mesurarà el nombre d'unitats realment executades segons especificacions de Projecte.

| Codi | Ut | Descripció | Rendiment | Preu | Import |
|---|---|---|---|---|---|
| mt42lmf605y | U | Mòdul purificador de l'aire per a recuperador de calor aire-aire, amb destrucció de la càrrega viral i bacteriana, eliminació de contaminants i reducció d'olors desagradables, mitjançant ionitzador de plasma per fotocatàlisi amb llum de raigs UV, rang de cabal d'aire de 6500 a 10000 m³/h, cabal d'aire nominal 8200 m³/h, cabal d'aire mínim 5000 m³/h, cabal d'aire màxim 10000 m³/h, pèrdua de càrrega sense filtre 10 Pa, pèrdua de càrrega amb filtre 90 Pa, consum elèctric sense filtre 72 W, consum elèctric amb filtre 500 W, alimentació monofàsica a 230 V, reducció mitjana de la càrrega viral major del 98%, reducció de la càrrega bacteriana major del 97% i reducció mitjana dels compostos orgànics volàtils del 50%. (material) | 1 | 14536.28 | 14536.280 |
| mo005 | h | Oficial 1ª instal·lador de climatització. (mà d'obra) | 0.24 | 29.34 | 7.042 |
| mo104 | h | Ajudant instal·lador de climatització. (mà d'obra) | 0.24 | 25.25 | 6.060 |
| % | % | Costos directes complementaris | 2 % | 14549.382 | 290.988 |
|  |  | Costos directes |  |  | 14840.370 |
