# Control centralitzat d'instal·lació de climatització

- Propietat de l'arxiu: CYPE Ingenieros S.A.
- Format: FIEBDC-3/2016
- Programa: Generador de preus de la construcció. CYPE Ingenieros, S.A.
- Data: 11/03/2024
- Divisa: EUR
- Costos indirectes: 3 %
- IVA: 21 %

## I Instal·lacions

### IC Calefacció, refrigeració, climatització i A.C.S.

#### ICX Dispositius de control centralitzat

**ICX010** U Control centralitzat d'instal·lació de climatització.
Control centralitzat d'instal·lació de climatització format pels següents elements: controlador de planta (BC), amb capacitat de gestionar fins a 60 fan-coils via bus de comunicacions configurable per a 2 tubs només fred o només calor, 2 tubs fred i calor amb o sense suport de resistències elèctriques i 4 tubs; interfície home-màquina (HMI), per a visualització i configuració, amb pantalla LCD il·luminada, amb 8 línies de text en multillenguatge (inclòs castellà); adaptador de refrigeradora (relé + bornes); transformador per a controlador de planta; sonda de temperatura exterior per a controlador de planta; caixa de PVC per a controlador de planta, de 380x300x120 mm; alimentador de bus; cable de bus de comunicacions d'un parell, de 1 mm² de secció, trenat de 5 voltes per metre. Totalment muntat, connexionat i provat.
Inclou: Replanteig. Col·locació i fixació dels elements. Connexionat amb la xarxa elèctrica.
Criteri d'amidament de projecte: Nombre d'unitats previstes, segons documentació gràfica de Projecte.
Criteri de mesura d'obra: Es mesurarà el nombre d'unitats realment executades segons especificacions de Projecte.

| Codi | Ut | Descripció | Rendiment | Preu | Import |
|---|---|---|---|---|---|
| mt42cnt010a | U | Controlador de planta (BC), amb capacitat de gestionar fins a 60 fan-coils via bus de comunicacions configurable per a 2 tubs només fred o només calor, 2 tubs fred i calor amb o sense suport de resistències elèctriques i 4 tubs. (material) | 1 | 1319 | 1319.000 |
| mt42cnt020a | U | Adaptador de refrigeradora (relé + bornes). (material) | 1 | 47 | 47.000 |
| mt42cnt030a | U | Transformador per a controlador de planta. (material) | 1 | 58 | 58.000 |
| mt42cnt050a | U | Sonda de temperatura exterior per a controlador de planta. (material) | 1 | 38 | 38.000 |
| mt42cnt060a | U | Caixa de PVC per a controlador de planta, de 380x300x120 mm. (material) | 1 | 75 | 75.000 |
| mt42cnt070a | U | Alimentador de bus. (material) | 1 | 425 | 425.000 |
| mt42cnt040a | U | Interfície home-màquina (HMI), per a visualització i configuració, amb pantalla LCD il·luminada, amb 8 línies de text en multillenguatge (inclòs castellà). (material) | 1 | 502 | 502.000 |
| mt42cnt120a | m | Cable de bus de comunicacions d'un parell, de 1 mm² de secció, trenat de 5 voltes per metre. (material) | 100 | 5.2 | 520.000 |
| mo005 | h | Oficial 1ª instal·lador de climatització. (mà d'obra) | 2.446 | 29.34 | 71.766 |
| mo104 | h | Ajudant instal·lador de climatització. (mà d'obra) | 2.446 | 25.25 | 61.762 |
| % | % | Costos directes complementaris | 2 % | 3117.528 | 62.351 |
|  |  | Costos directes |  |  | 3179.879 |

Residus:
- col·locació: mt42cnt120a Cable de bus de comunicacions d'un parell, de 1 mm² de secció, trenat de 5 voltes per metre; factor de residu 0.011236

## Recursos

**mt42cnt060a** U Caixa de PVC per a controlador de planta, de 380x300x120 mm
Dades tècniques: Cost energètic 0.019 MJ; Emissió de CO2 0.031 kg
Residus:
- embalatge: re150101 Envasos de paper i cartró. (component de residu); rendiment 0.036 kg; Codi LER 15 01 01; Massa de l'element 1 kg; Volum 0.001333 m3

**mt42cnt070a** U Alimentador de bus
Dades tècniques: Cost energètic 37.590 MJ; Emissió de CO2 2.009 kg
Residus:
- embalatge: re150101 Envasos de paper i cartró; rendiment 0.038 kg

**mt42cnt120a** m Cable de bus de comunicacions d'un parell, de 1 mm² de secció, trenat de 5 voltes per metre
Dades tècniques: Cost energètic 0.370 MJ; Emissió de CO2 0.072 kg; Codi LER 17 04 11; Massa de l'element 0.0089 kg; Volum 0.000006 m3
Residus:
- embalatge: re150101 Envasos de paper i cartró; rendiment 0.077 kg
