# Mòdul solar fotovoltaic integrat en ampit

- Propietat de l'arxiu: CYPE Ingenieros S.A.
- Format: FIEBDC-3/2016
- Programa: Generador de preus de la construcció. CYPE Ingenieros, S.A.
- Data: 11/03/2024
- Divisa: EUR
- Costos indirectes: 3 %
- IVA: 21 %

## I Instal·lacions

### IE Elèctriques

#### IEF Solar fotovoltaica

**IEF210** U Mòdul solar fotovoltaic integrat en ampit.
Mòdul solar fotovoltaic de cèl·lules de silici monocristal·lí, potència màxima (Wp) 65 W, tensió a màxima potència (Vmp) 6,91 V, intensitat a màxima potència (Imp) 9,45 A, tensió en circuit obert (Voc) 8,14 V, intensitat de curtcircuit (Isc) 9,92 A, eficiència 15,56%, 12 cèl·lules de 156x156 mm, vidre exterior trempat de 6 mm d'espessor, capa adhesiva de butiral de polivinil (PVB), capa posterior de vidre trempat de 6 mm d'espessor, temperatura de treball -40°C fins 85°C, dimensions 700x600x14 mm, resistència a la càrrega del vent 245 kg/m², resistència a la càrrega de la neu 551 kg/m², pes 13,94 kg, amb caixa de connexions amb díodes, cables polaritzats de 4 mm² de secció i 900 mm de longitud i connectors MC4. Instal·lació en ampit. Inclús accessoris de muntatge i material de connexionat elèctric.
Criteri de valoració econòmica: El preu no inclou l'estructura suport.
Inclou: Muntatge, connexionat i comprovació del seu correcte funcionament.
Criteri d'amidament de projecte: Nombre d'unitats previstes, segons documentació gràfica de Projecte.
Criteri de mesura d'obra: Es mesurarà el nombre d'unitats realment executades segons especificacions de Projecte.

| Codi | Ut | Descripció | Rendiment | Preu | Import |
|---|---|---|---|---|---|
| mt35sol210aa | U | Mòdul solar fotovoltaic de cèl·lules de silici monocristal·lí, per a integració en ampit, potència màxima (Wp) 65 W, tensió a màxima potència (Vmp) 6,91 V, intensitat a màxima potència (Imp) 9,45 A, tensió en circuit obert (Voc) 8,14 V, intensitat de curtcircuit (Isc) 9,92 A, eficiència 15,56%, 12 cèl·lules de 156x156 mm, vidre exterior trempat de 6 mm d'espessor, capa adhesiva de butiral de polivinil (PVB), capa posterior de vidre trempat de 6 mm d'espessor, temperatura de treball -40°C fins 85°C, dimensions 700x600x14 mm, resistència a la càrrega del vent 245 kg/m², resistència a la càrrega de la neu 551 kg/m², pes 13,94 kg, amb caixa de connexions amb díodes, cables polaritzats de 4 mm² de secció i 900 mm de longitud i connectors MC4. (material) | 1 | 173.39 | 173.390 |
| mo003 | h | Oficial 1ª electricista. (mà d'obra) | 0.192 | 29.34 | 5.633 |
| mo102 | h | Ajudant electricista. (mà d'obra) | 0.192 | 25.25 | 4.848 |
| % | % | Costos directes complementaris | 2 % | 183.871 | 3.677 |
|  |  | Costos directes |  |  | 187.548 |
