# Commutador de creuament encastat

- Propietat de l'arxiu: CYPE Ingenieros S.A.
- Format: FIEBDC-3/2016
- Programa: Generador de preus de la construcció. CYPE Ingenieros, S.A.
- Data: 11/03/2024
- Divisa: EUR
- Costos indirectes: 3 %
- IVA: 21 %

## I Instal·lacions

### IE Elèctriques

#### IEM Mecanismes

**IEM040** U Commutador de creuament encastat.
Commutador de creuament, gamma bàsica, intensitat assignada 10 AX, tensió assignada 250 V, amb tecla simple, de color blanc i marc embellidor per a un element, de color blanc. Instal·lació encastada.
Criteri de valoració econòmica: El preu no inclou la caixa per a mecanisme encastat.
Inclou: Muntatge, connexionat i comprovació del seu correcte funcionament.
Criteri d'amidament de projecte: Nombre d'unitats previstes, segons documentació gràfica de Projecte.
Criteri de mesura d'obra: Es mesurarà el nombre d'unitats realment executades segons especificacions de Projecte.

| Codi | Ut | Descripció | Rendiment | Preu | Import |
|---|---|---|---|---|---|
| mt33gbg300a | U | Commutador de creuament per a encastar, gamma bàsica, intensitat assignada 10 AX, tensió assignada 250 V, segons EN 60669. (material) | 1 | 9.09 | 9.090 |
| mt33gbg105a | U | Tecla simple, per a interruptor/commutador, gamma bàsica, de color blanc. (material) | 1 | 1.69 | 1.690 |
| mt33gbg950a | U | Marc embellidor per a un element, gamma bàsica, de color blanc. (material) | 1 | 1.94 | 1.940 |
| mo003 | h | Oficial 1ª electricista. (mà d'obra) | 0.228 | 29.34 | 6.690 |
| % | % | Costos directes complementaris | 2 % | 19.410 | 0.388 |
|  |  | Costos directes |  |  | 19.798 |
