# Seccionador

- Propietat de l'arxiu: CYPE Ingenieros S.A.
- Format: FIEBDC-3/2016
- Programa: Generador de preus de la construcció. CYPE Ingenieros, S.A.
- Data: 13/06/2024
- Divisa: EUR
- Costos indirectes: 3 %
- IVA: 21 %

## I Instal·lacions

### IE Elèctriques

#### IEX Aparellatge

**IEX215** U Seccionador.
Seccionador amb comandament rotatiu, tripolar (3P), intensitat nominal 160 A, amb fusible T00, de 165x162x190 mm. Totalment muntat, connexionat i provat.
Inclou: Muntatge i connexionat de l'element.
Criteri d'amidament de projecte: Nombre d'unitats previstes, segons documentació gràfica de Projecte.
Criteri de mesura d'obra: Es mesurarà el nombre d'unitats realment executades segons especificacions de Projecte.

| Codi | Ut | Descripció | Rendiment | Preu | Import |
|---|---|---|---|---|---|
| mt35amc560a | U | Seccionador amb comandament rotatiu, tripolar (3P), intensitat nominal 160 A, amb fusible T00, de 165x162x190 mm, segons UNE-EN 60947-3. (material) | 1 | 219.77 | 219.770 |
| mo003 | h | Oficial 1ª electricista. (mà d'obra) | 0.719 | 29.34 | 21.095 |
| % | % | Costos directes complementaris | 2 % | 240.865 | 4.817 |
|  |  | Costos directes |  |  | 245.682 |

## Recursos

**mt35amc560a** U Seccionador amb comandament rotatiu
Dades tècniques: Cost energètic 93.945 MJ; Emissió de CO2 4.974 kg
Residus:
- embalatge: re150101 Envasos de paper i cartró. (component de residu); rendiment 0.038 kg; Codi LER 15 01 01; Massa de l'element 1 kg; Volum 0.001333 m3
