# Interruptor combinat magnetotèrmic-diferencial, modular, "SCHNEIDER ELECTRIC"

- Propietat de l'arxiu: CYPE Ingenieros S.A.
- Format: FIEBDC-3/2016
- Programa: Generador de preus de la construcció. CYPE Ingenieros, S.A.
- Data: 11/03/2024
- Divisa: EUR
- Costos indirectes: 3 %
- IVA: 21 %

## I Instal·lacions

### IE Elèctriques

#### IEX Aparellatge

**IEX073** U Interruptor combinat magnetotèrmic-diferencial, modular, "SCHNEIDER ELECTRIC".
Interruptor combinat magnetotèrmic-diferencial, intensitat nominal 10 A, sensibilitat 10 mA, poder de tall 4,5 kA, corba C, classe A, model iDPNa Vigi A9D05610 "SCHNEIDER ELECTRIC", de 36x85x73 mm, grau de protecció IP20, muntatge sobre carril DIN (35 mm). Totalment muntat, connexionat i provat.
Inclou: Muntatge i connexionat de l'element.
Criteri d'amidament de projecte: Nombre d'unitats previstes, segons documentació gràfica de Projecte.
Criteri de mesura d'obra: Es mesurarà el nombre d'unitats realment executades segons especificacions de Projecte.

| Codi | Ut | Descripció | Rendiment | Preu | Import |
|---|---|---|---|---|---|
| mt35ase350ba | U | Interruptor combinat magnetotèrmic-diferencial, intensitat nominal 10 A, sensibilitat 10 mA, poder de tall 4,5 kA, corba C, classe A, model iDPNa Vigi A9D05610 "SCHNEIDER ELECTRIC", de 36x85x73 mm, grau de protecció IP20, muntatge sobre carril DIN (35 mm), segons UNE-EN 61009-1. (material) | 1 | 319.35 | 319.350 |
| mo003 | h | Oficial 1ª electricista. (mà d'obra) | 0.3 | 29.34 | 8.802 |
| % | % | Costos directes complementaris | 2 % | 328.152 | 6.563 |
|  |  | Costos directes |  |  | 334.715 |

## Recursos

**mt35ase350ba** U Interruptor combinat magnetotèrmic-diferencial
Dades tècniques: Cost energètic 11.761 MJ; Emissió de CO2 0.650 kg
Residus:
- embalatge: re150101 Envasos de paper i cartró. (component de residu); rendiment 0.038 kg; Codi LER 15 01 01; Massa de l'element 1 kg; Volum 0.001333 m3
