# Interruptor crepuscular modular

- Propietat de l'arxiu: CYPE Ingenieros S.A.
- Format: FIEBDC-3/2016
- Programa: Generador de preus de la construcció. CYPE Ingenieros, S.A.
- Data: 11/03/2024
- Divisa: EUR
- Costos indirectes: 3 %
- IVA: 21 %

## I Instal·lacions

### IE Elèctriques

#### IEX Aparellatge

**IEX130** U Interruptor crepuscular modular.
Interruptor crepuscular, amb cèl·lula fotoelèctrica. Totalment muntat, connexionat i provat.
Inclou: Replanteig. Muntatge, fixació i nivellació. Connexionat.
Criteri d'amidament de projecte: Nombre d'unitats previstes, segons documentació gràfica de Projecte.
Criteri de mesura d'obra: Es mesurarà el nombre d'unitats realment executades segons especificacions de Projecte.

| Codi | Ut | Descripció | Rendiment | Preu | Import |
|---|---|---|---|---|---|
| mt35cgm080a | U | Interruptor crepuscular amb cèl·lula fotoelèctrica, inclús accessoris de muntatge. (material) | 1 | 174.9 | 174.900 |
| mo003 | h | Oficial 1ª electricista. (mà d'obra) | 0.3 | 29.34 | 8.802 |
| % | % | Costos directes complementaris | 2 % | 183.702 | 3.674 |
|  |  | Costos directes |  |  | 187.376 |

## Recursos

**mt35cgm080a** U Interruptor crepuscular amb cèl·lula fotoelèctrica, inclús accessoris de muntatge
Dades tècniques: Cost energètic 12.231 MJ; Emissió de CO2 0.675 kg
Residus:
- embalatge: re150101 Envasos de paper i cartró. (component de residu); rendiment 0.038 kg; Codi LER 15 01 01; Massa de l'element 1 kg; Volum 0.001333 m3
