# Fusible de ganivetes

- Propietat de l'arxiu: CYPE Ingenieros S.A.
- Format: FIEBDC-3/2016
- Programa: Generador de preus de la construcció. CYPE Ingenieros, S.A.
- Data: 11/03/2024
- Divisa: EUR
- Costos indirectes: 3 %
- IVA: 21 %

## I Instal·lacions

### IE Elèctriques

#### IEX Aparellatge

**IEX305** U Fusible de ganivetes.
Conjunt fusible, format per fusible de ganivetes, tipus gG, intensitat nominal 4 A, poder de tall 120 kA, mida T00 i base per a fusible de ganivetes, unipolar (1P), intensitat nominal 160 A. Totalment muntat, connexionat i provat.
Inclou: Muntatge i connexionat de l'element.
Criteri d'amidament de projecte: Nombre d'unitats previstes, segons documentació gràfica de Projecte.
Criteri de mesura d'obra: Es mesurarà el nombre d'unitats realment executades segons especificacions de Projecte.

| Codi | Ut | Descripció | Rendiment | Preu | Import |
|---|---|---|---|---|---|
| mt35amc820aaa | U | Fusible de ganivetes, tipus gG, intensitat nominal 4 A, poder de tall 120 kA, mida T00, segons UNE-EN 60269-1. (material) | 1 | 5.85 | 5.850 |
| mt35amc830aa | U | Base per a fusible de ganivetes, unipolar (1P), intensitat nominal 160 A, segons UNE-EN 60269-1. (material) | 1 | 6.71 | 6.710 |
| mo003 | h | Oficial 1ª electricista. (mà d'obra) | 0.24 | 29.34 | 7.042 |
| % | % | Costos directes complementaris | 2 % | 19.602 | 0.392 |
|  |  | Costos directes |  |  | 19.994 |

## Recursos

**mt35amc820aaa** U Fusible de ganivetes, tipus gG, intensitat nominal 4 A, poder de tall 120 kA, mida T00, segons UNE-EN 60269-1
Dades tècniques: Cost energètic 9.410 MJ; Emissió de CO2 0.521 kg
Residus:
- embalatge: re150101 Envasos de paper i cartró. (component de residu); rendiment 0.032 kg; Codi LER 15 01 01; Massa de l'element 1 kg; Volum 0.001333 m3

**mt35amc830aa** U Base per a fusible de ganivetes, unipolar (1P), intensitat nominal 160 A, segons UNE-EN 60269-1
Dades tècniques: Cost energètic 9.410 MJ; Emissió de CO2 0.521 kg
Residus:
- embalatge: re150101 Envasos de paper i cartró; rendiment 0.032 kg
