# Caixa de distribució, modular

- Propietat de l'arxiu: CYPE Ingenieros S.A.
- Format: FIEBDC-3/2016
- Programa: Generador de preus de la construcció. CYPE Ingenieros, S.A.
- Data: 11/03/2024
- Divisa: EUR
- Costos indirectes: 3 %
- IVA: 21 %

## I Instal·lacions

### IE Elèctriques

#### IEX Aparellatge

**IEX400** U Caixa de distribució, modular.
Caixa de distribució de plàstic, per a encastar, amb graus de protecció IP30 i IK07, aïllament classe II, tensió nominal 400 V, per a 5 mòduls, de 184x200x180 mm. Totalment muntada.
Inclou: Col·locació i fixació de l'element.
Criteri d'amidament de projecte: Nombre d'unitats previstes, segons documentació gràfica de Projecte.
Criteri de mesura d'obra: Es mesurarà el nombre d'unitats realment executades segons especificacions de Projecte.

| Codi | Ut | Descripció | Rendiment | Preu | Import |
|---|---|---|---|---|---|
| mt35amc900aa | U | Caixa de distribució de plàstic, per a encastar, amb graus de protecció IP30 i IK07, aïllament classe II, tensió nominal 400 V, per a 5 mòduls, de 184x200x180 mm, segons UNE-EN 60670-1. (material) | 1 | 8.19 | 8.190 |
| mo003 | h | Oficial 1ª electricista. (mà d'obra) | 0.246 | 29.34 | 7.218 |
| % | % | Costos directes complementaris | 2 % | 15.408 | 0.308 |
|  |  | Costos directes |  |  | 15.716 |

## Recursos

**mt35amc900aa** U Caixa de distribució de plàstic
Dades tècniques: Cost energètic 9.410 MJ; Emissió de CO2 0.521 kg
Residus:
- embalatge: re150101 Envasos de paper i cartró. (component de residu); rendiment 0.032 kg; Codi LER 15 01 01; Massa de l'element 1 kg; Volum 0.001333 m3
