# Grup de pressió per a xarxa d'aprofitament d'aigües pluvials

- Propietat de l'arxiu: CYPE Ingenieros S.A.
- Format: FIEBDC-3/2016
- Programa: Generador de preus de la construcció. CYPE Ingenieros, S.A.
- Data: 11/03/2024
- Divisa: EUR
- Costos indirectes: 3 %
- IVA: 21 %

## I Instal·lacions

### IF Fontaneria

#### IFD Dipòsits/grups de pressió

**IFD030** U Grup de pressió per a xarxa d'aprofitament d'aigües pluvials.
Grup de pressió per a aprofitament d'aigües pluvials, amb bomba centrífuga multietapes, d'acer inoxidable, autoaspirant, alimentació monofàsica (230V/50Hz), cabal màxim 5 m³/h, altura màxima d'impulsió 42 m, altura màxima d'aspiració 8 m, pressió màxima de treball 8 bar, potència nominal del motor de 0,55 kW, protecció IP42, aïllament classe F, connexió d'impulsió de 1", connexió d'aspiració de 1", connexió de realimentació d'aigua potable de 3/4", dipòsit de realimentació d'aigua potable de 11 l amb vàlvula de flotador, quadre elèctric amb sistema electrònic de control, controlador de flux i pressòstat, vàlvula de 3 vies accionada per interruptor de flotador i connexió per a alarma antidesbordament. Totalment muntat, connexionat i posat en marxa per l'empresa instal·ladora per a la comprovació del seu correcte funcionament.
Inclou: Replanteig. Col·locació i fixació del grup de pressió. Col·locació i fixació de canonades i accessoris. Connexionat. Posada en marxa.
Criteri d'amidament de projecte: Nombre d'unitats previstes, segons documentació gràfica de Projecte.
Criteri de mesura d'obra: Es mesurarà el nombre d'unitats realment executades segons especificacions de Projecte.

| Codi | Ut | Descripció | Rendiment | Preu | Import |
|---|---|---|---|---|---|
| mt37bcw800a | U | Grup de pressió per a aprofitament d'aigües pluvials, amb bomba centrífuga multietapes, d'acer inoxidable, autoaspirant, alimentació monofàsica (230V/50Hz), cabal màxim 5 m³/h, altura màxima d'impulsió 42 m, altura màxima d'aspiració 8 m, pressió màxima de treball 8 bar, potència nominal del motor de 0,55 kW, protecció IP42, aïllament classe F, connexió d'impulsió de 1", connexió d'aspiració de 1", connexió de realimentació d'aigua potable de 3/4", dipòsit de realimentació d'aigua potable de 11 l amb vàlvula de flotador, quadre elèctric amb sistema electrònic de control, controlador de flux i pressòstat, vàlvula de 3 vies accionada per interruptor de flotador i connexió per a alarma antidesbordament. (material) | 1 | 1736.3 | 1736.300 |
| mo008 | h | Oficial 1ª lampista. (mà d'obra) | 0.599 | 29.34 | 17.575 |
| mo107 | h | Ajudant lampista. (mà d'obra) | 0.3 | 25.25 | 7.575 |
| % | % | Costos directes complementaris | 4 % | 1761.450 | 70.458 |
|  |  | Costos directes |  |  | 1831.908 |

## Recursos

**mt37bcw800a** U Grup de pressió per a aprofitament d'aigües pluvials
Dades tècniques: Cost energètic 0.869 MJ; Emissió de CO2 1.367 kg
Residus:
- embalatge: re150101 Envasos de paper i cartró. (component de residu); rendiment 1.608 kg; Codi LER 15 01 01; Massa de l'element 1 kg; Volum 0.001333 m3
