# Canonada d'acer inoxidable AISI 316L, amb soldadura longitudinal

- Propietat de l'arxiu: CYPE Ingenieros S.A.
- Format: FIEBDC-3/2016
- Programa: Generador de preus de la construcció. CYPE Ingenieros, S.A.
- Data: 11/03/2024
- Divisa: EUR
- Costos indirectes: 3 %
- IVA: 21 %

## I Instal·lacions

### IH Canonades per a fluids

#### IHA Canonades d'acer

**IHA240** m Canonada d'acer inoxidable AISI 316L, amb soldadura longitudinal.
Canonada formada per tub d'acer inoxidable classe 1.4404 segons UNE-EN 10088-1 (AISI 316L), amb soldadura longitudinal, de 10 mm de diàmetre exterior i 0,6 mm de gruix, sèrie 1 segons UNE-EN 10312. Instal·lació en superfície. Inclús material auxiliar para muntatge i subjecció a l'obra, accessoris i peces especials.
Inclou: Replanteig. Col·locació i fixació de tubs, accessoris i peces especials. Realització de proves de servei.
Criteri d'amidament de projecte: Longitud mesurada segons documentació gràfica de Projecte.
Criteri de mesura d'obra: Es mesurarà la longitud realment executada segons especificacions de Projecte.

| Codi | Ut | Descripció | Rendiment | Preu | Import |
|---|---|---|---|---|---|
| mt08tai422a | U | Material auxiliar per a muntatge i subjecció a l'obra de les canonades d'acer inoxidable amb soldadura, de 10 mm de diàmetre exterior. (material) | 1 | 0.09 | 0.090 |
| mt08tai022ag | m | Tub d'acer inoxidable classe 1.4404 segons UNE-EN 10088-1 (AISI 316L), amb soldadura longitudinal, de 10 mm de diàmetre exterior i 0,6 mm de gruix, sèrie 1 segons UNE-EN 10312, amb el preu incrementat el 30% en concepte d'accessoris i peces especials. (material) | 1 | 2.39 | 2.390 |
| mo008 | h | Oficial 1ª lampista. (mà d'obra) | 0.24 | 29.34 | 7.042 |
| mo107 | h | Ajudant lampista. (mà d'obra) | 0.24 | 25.25 | 6.060 |
| % | % | Costos directes complementaris | 2 % | 15.582 | 0.312 |
|  |  | Costos directes |  |  | 15.894 |

Residus:
- col·locació: mt08tai022ag; factor de residu 0.0349987

## Recursos

**mt08tai022ag** m Tub d'acer inoxidable classe 1.4404 segons UNE-EN 10088-1 (AISI 316L)
Dades tècniques: Cost energètic 8.408 MJ; Emissió de CO2 0.968 kg; Codi LER 17 04 05; Massa de l'element 0.139091 kg; Volum 0.000066 m3
Residus:
- embalatge: re170201 Fusta. (component de residu); rendiment 0.011 kg; Codi LER 17 02 01; Massa de l'element 1 kg; Volum 0.000909 m3
- embalatge: re170203 Plàstic. (component de residu); rendiment 0.003 kg; Codi LER 17 02 03; Massa de l'element 1 kg; Volum 0.001667 m3
