# Canonada de polietilè resistent a la temperatura (PE-RT) amb barrera d'oxigen, "POLYTHERM"

- Propietat de l'arxiu: CYPE Ingenieros S.A.
- Format: FIEBDC-3/2016
- Programa: Generador de preus de la construcció. CYPE Ingenieros, S.A.
- Data: 11/03/2024
- Divisa: EUR
- Costos indirectes: 3 %
- IVA: 21 %

## I Instal·lacions

### IH Canonades per a fluids

#### IHE Canonades de polietilè

**IHE222** m Canonada de polietilè resistent a la temperatura (PE-RT) amb barrera d'oxigen, "POLYTHERM".
Canonada formada per tub de polietilè resistent a la temperatura (PE-RT) amb barrera d'oxigen (EVOH) i recobriment exterior de polímer amb micropartícules metàl·liques, Polytherm Evohflex Pro "POLYTHERM", de 12 mm de diàmetre exterior i 1,4 mm de gruix. Instal·lació en superfície. Inclús material auxiliar para muntatge i subjecció a l'obra, accessoris i peces especials.
Inclou: Replanteig. Col·locació i fixació de tubs, accessoris i peces especials. Realització de proves de servei.
Criteri d'amidament de projecte: Longitud mesurada segons documentació gràfica de Projecte.
Criteri de mesura d'obra: Es mesurarà la longitud realment executada segons especificacions de Projecte.

| Codi | Ut | Descripció | Rendiment | Preu | Import |
|---|---|---|---|---|---|
| mt37pol407g | U | Material auxiliar per a muntatge i subjecció a l'obra de les canonades de polietilè resistent a la temperatura (PE-RT) amb barrera d'oxigen (EVOH) i recobriment exterior de polímer amb micropartícules metàl·liques, Polytherm Evohflex Pro "POLYTHERM", de 12 mm de diàmetre exterior. (material) | 1 | 0.03 | 0.030 |
| mt37pol027Og | m | Tub de polietilè resistent a la temperatura (PE-RT) amb barrera d'oxigen (EVOH) i recobriment exterior de polímer amb micropartícules metàl·liques, Polytherm Evohflex Pro "POLYTHERM", de 12 mm de diàmetre exterior i 1,4 mm de gruix, segons UNE-EN ISO 22391-2, amb el preu incrementat el 30% en concepte d'accessoris i peces especials. (material) | 1 | 1.03 | 1.030 |
| mo008 | h | Oficial 1ª lampista. (mà d'obra) | 0.036 | 29.34 | 1.056 |
| mo107 | h | Ajudant lampista. (mà d'obra) | 0.036 | 25.25 | 0.909 |
| % | % | Costos directes complementaris | 2 % | 3.025 | 0.061 |
|  |  | Costos directes |  |  | 3.086 |

Residus:
- col·locació: mt37pol027Og; factor de residu 0.0275

## Recursos

**mt37pol027Og** m Tub de polietilè resistent a la temperatura (PE-RT) amb barrera d'oxigen (EVOH) i recobriment exterior de polímer amb
Dades tècniques: Cost energètic 4.456 MJ; Emissió de CO2 0.221 kg; Codi LER 17 02 03; Massa de l'element 0.046 kg; Volum 0.000077 m3
