# Lluminària circular tipus Downlight, amb llum LED. Instal·lació suspesa

- Propietat de l'arxiu: CYPE Ingenieros S.A.
- Format: FIEBDC-3/2016
- Programa: Generador de preus de la construcció. CYPE Ingenieros, S.A.
- Data: 11/03/2024
- Divisa: EUR
- Costos indirectes: 3 %
- IVA: 21 %

## I Instal·lacions

### II Il·luminació

#### III Interior

**III121** U Lluminària circular tipus Downlight, amb llum LED. Instal·lació suspesa.
Lluminària circular tipus Downlight, no regulable, de 130 mm de diàmetre i 150 mm d'altura, de 7,1 W, alimentació a 220/240 V i 50-60 Hz, amb llum LED no reemplaçable, temperatura de color 3000 K, cos d'alumini extrudit de color blanc amb equip d'encesa electrònic incorporat al floró, òptica formada per reflectors amb leds no enrasats per a alt confort visual, feix de llum intensiu 14°, sistema de suspensió per cable d'acer de 1 m de longitud màxima, índex d'enlluernament unificat menor de 19, índex de reproducció cromàtica major de 80, flux lluminós 561 lúmens, grau de protecció IP20. Instal·lació suspesa.
Inclou: Replanteig. Muntatge, connexionat i comprovació del seu correcte funcionament.
Criteri d'amidament de projecte: Nombre d'unitats previstes, segons documentació gràfica de Projecte.
Criteri de mesura d'obra: Es mesurarà el nombre d'unitats realment executades segons especificacions de Projecte.

| Codi | Ut | Descripció | Rendiment | Preu | Import |
|---|---|---|---|---|---|
| mt34ldg110aa | U | Lluminària circular tipus Downlight, no regulable, de 130 mm de diàmetre i 150 mm d'altura, de 7,1 W, alimentació a 220/240 V i 50-60 Hz, amb llum LED no reemplaçable, temperatura de color 3000 K, cos d'alumini extrudit de color blanc amb equip d'encesa electrònic incorporat al floró, òptica formada per reflectors amb leds no enrasats per a alt confort visual, feix de llum intensiu 14°, sistema de suspensió per cable d'acer de 1 m de longitud màxima, índex d'enlluernament unificat menor de 19, índex de reproducció cromàtica major de 80, flux lluminós 561 lúmens, grau de protecció IP20. (material) | 1 | 180.18 | 180.180 |
| mo003 | h | Oficial 1ª electricista. (mà d'obra) | 0.24 | 29.34 | 7.042 |
| mo102 | h | Ajudant electricista. (mà d'obra) | 0.24 | 25.25 | 6.060 |
| % | % | Costos directes complementaris | 2 % | 193.282 | 3.866 |
|  |  | Costos directes |  |  | 197.148 |
