# Hidrant sota nivell de terra

- Propietat de l'arxiu: CYPE Ingenieros S.A.
- Format: FIEBDC-3/2016
- Programa: Generador de preus de la construcció. CYPE Ingenieros, S.A.
- Data: 11/03/2024
- Divisa: EUR
- Costos indirectes: 3 %
- IVA: 21 %

## I Instal·lacions

### IO Contra incendis

#### IOB Sistemes de forniment d'aigua

**IOB045** U Hidrant sota nivell de terra.
Hidrant sota nivell de terra, de 4" DN 100 mm de diàmetre, amb una sortida de 4" DN 100 mm, ràcord. Inclús elements de fixació.
Inclou: Replanteig. Muntatge, connexionat i comprovació del seu correcte funcionament.
Criteri d'amidament de projecte: Nombre d'unitats previstes, segons documentació gràfica de Projecte.
Criteri de mesura d'obra: Es mesurarà el nombre d'unitats realment executades segons especificacions de Projecte.

| Codi | Ut | Descripció | Rendiment | Preu | Import |
|---|---|---|---|---|---|
| mt41hid030wa | U | Hidrant sota nivell de terra, de 4" DN 100 mm de diàmetre, amb una sortida de 4" DN 100 mm, ràcord. Inclús elements de fixació. Certificada per AENOR segons UNE-EN 14339. (material) | 1 | 330.32 | 330.320 |
| mo008 | h | Oficial 1ª lampista. (mà d'obra) | 0.899 | 29.34 | 26.377 |
| mo107 | h | Ajudant lampista. (mà d'obra) | 0.899 | 25.25 | 22.700 |
| % | % | Costos directes complementaris | 2 % | 379.397 | 7.588 |
|  |  | Costos directes |  |  | 386.985 |
