# Franja tallafocs de panells de llana de roca, per a edifici d'ús industrial

- Propietat de l'arxiu: CYPE Ingenieros S.A.
- Format: FIEBDC-3/2016
- Programa: Generador de preus de la construcció. CYPE Ingenieros, S.A.
- Data: 11/03/2024
- Divisa: EUR
- Costos indirectes: 3 %
- IVA: 21 %

## I Instal·lacions

### IO Contra incendis

#### IOF Protecció passiva contra incendis: franges tallafocs

**IOF010** m² Franja tallafocs de panells de llana de roca, per a edifici d'ús industrial.
Franja tallafocs horitzontal, de 1 m d'amplada, amb una resistència al foc EI 60, per a edifici d'ús industrial, fixada mecànicament a la mitgera amb subestructura suport, composta per dos panells rígids de llana de roca, revestits per una de les seves cares amb una làmina d'alumini reforçat, de 30 mm d'espessor, resistència tèrmica 0,73 m²K/W, conductivitat tèrmica 0,041 W/(mK), densitat 180 kg/m³, calor específic 0,84 J/kgK i factor de resistència a la difusió del vapor d'aigua 1,3, cadascun, units entre si i fixats a la subestructura suport, amb cargols d'unió, de 50 mm de longitud. Inclús elements de fixació i tires de llana de roca fixades mecànicament per al segellat perimetral.
Inclou: Replanteig. Fixació de la subestructura suport a la mitgera. Preparació i tall dels panells. Col·locació a portell dels panells. Unió entre panells amb cargols de fixació. Fixació de la franja tallafocs a la subestructura suport. Segellat de la trobada de la franja tallafocs amb el mur perimetral.
Criteri d'amidament de projecte: Superfície mesurada segons documentació gràfica de Projecte.
Criteri de mesura d'obra: Es mesurarà la superfície realment executada segons especificacions de Projecte.

| Codi | Ut | Descripció | Rendiment | Preu | Import |
|---|---|---|---|---|---|
| mt07ali024f | kg | Acer UNE-EN 10219-1 S275J0H, en perfils buits conformats en fred, peces simples, per aplicacions estructurals, de les sèries rodó, quadrat o rectangular, acabat amb emprimació antioxidant. Treballat i muntat en taller, per a col·locar amb unions cargolades en obra. (material) | 15 | 1.75 | 26.250 |
| mt29pme030a | m | Perfil omega d'acer galvanitzat, de 85 mm d'amplada. (material) | 3 | 1.99 | 5.970 |
| mt29pme040a | U | Cargol d'acer galvanitzat. (material) | 30 | 0.32 | 9.600 |
| mt16lrw080hb | m² | Panell rígid de llana de roca, segons UNE-EN 13162, revestit per una de les seves cares amb una làmina d'alumini reforçat, de 30 mm d'espessor, resistència tèrmica 0,73 m²K/W, conductivitat tèrmica 0,041 W/(mK), Euroclasse A1 de reacció al foc segons UNE-EN 13501-1, densitat 180 kg/m³, calor específic 0,84 J/kgK i factor de resistència a la difusió del vapor d'aigua 1,3, per protecció contra incendis d'elements constructius. (material) | 2.3 | 40.73 | 93.679 |
| mt16lrw082aa | U | Cargol d'unió de filferro d'acer galvanitzat en forma d'hèlix, de 50 mm de longitud, per a panells de llana de roca. (material) | 6.7 | 2.46 | 16.482 |
| mo011 | h | Oficial 1ª muntador. (mà d'obra) | 0.42 | 29.34 | 12.323 |
| mo080 | h | Ajudant muntador. (mà d'obra) | 0.42 | 25.28 | 10.618 |
| mo054 | h | Oficial 1ª muntador d'aïllaments. (mà d'obra) | 0.3 | 29.34 | 8.802 |
| mo101 | h | Ajudant muntador d'aïllaments. (mà d'obra) | 0.3 | 25.28 | 7.584 |
| % | % | Costos directes complementaris | 2 % | 191.308 | 3.826 |
|  |  | Costos directes |  |  | 195.134 |

Residus:
- col·locació: mt07ali024f; factor de residu 0.0045
- col·locació: mt29pme030a Perfil omega d'acer galvanitzat, de 85 mm d'amplada; factor de residu 0.0160606
- col·locació: mt29pme040a Cargol d'acer galvanitzat; factor de residu 0.0125758
- col·locació: mt16lrw080hb; factor de residu 0.024
- col·locació: mt16lrw082aa Cargol d'unió de filferro d'acer galvanitzat en forma d'hèlix, de 50 mm de longitud, per a panells de llana de roca; factor de residu 0.0121053

## Recursos

**mt07ali024f** kg Acer UNE-EN 10219-1 S275J0H
Dades tècniques: Cost energètic 9.830 MJ; Emissió de CO2 0.510 kg; Codi LER 17 04 05; Massa de l'element 1 kg; Volum 0.000476 m3

**mt29pme030a** m Perfil omega d'acer galvanitzat, de 85 mm d'amplada
Dades tècniques: Cost energètic 17.109 MJ; Emissió de CO2 1.717 kg; Codi LER 17 04 05; Massa de l'element 0.66 kg; Volum 0.000314 m3
Residus:
- embalatge: re170203 Plàstic. (component de residu); rendiment 0.006 kg; Codi LER 17 02 03; Massa de l'element 1 kg; Volum 0.001667 m3

**mt29pme040a** U Cargol d'acer galvanitzat
Dades tècniques: Cost energètic 2.155 MJ; Emissió de CO2 0.099 kg; Codi LER 17 02 01; Massa de l'element 0.0066 kg; Volum 0.000006 m3
Residus:
- embalatge: re170203 Plàstic; rendiment 0.02 kg

**mt16lrw080hb** m² Panell rígid de llana de roca
Dades tècniques: Cost energètic 315.360 MJ; Emissió de CO2 8.264 kg; Codi LER 17 06 04; Massa de l'element 5.4 kg; Volum 0.009 m3
Residus:
- embalatge: re170203 Plàstic; rendiment 0.034 kg

**mt16lrw082aa** U Cargol d'unió de filferro d'acer galvanitzat en forma d'hèlix, de 50 mm de longitud, per a panells de llana de roca
Dades tècniques: Cost energètic 2.307 MJ; Emissió de CO2 0.103 kg; Codi LER 17 02 01; Massa de l'element 0.0095 kg; Volum 0.000009 m3
Residus:
- embalatge: re170203 Plàstic; rendiment 0.021 kg
