# Segellat de pas de cables de mitjanes dimensions, amb pintura intumescent i panell de llana mineral. Sistema "HILTI"

- Propietat de l'arxiu: CYPE Ingenieros S.A.
- Format: FIEBDC-3/2016
- Programa: Generador de preus de la construcció. CYPE Ingenieros, S.A.
- Data: 11/03/2024
- Divisa: EUR
- Costos indirectes: 3 %
- IVA: 21 %

## I Instal·lacions

### IO Contra incendis

#### IOJ Protecció passiva contra incendis: instal·lacions

**IOJ061** U Segellat de pas de cables de mitjanes dimensions, amb pintura intumescent i panell de llana mineral. Sistema "HILTI".
Segellat de pas de cables amb aïllament, de diàmetre exterior menor o igual de 80 mm, a través d'una obertura de 100 cm², en mur de 15 cm d'espessor, per a protecció passiva contra incendis i garantir la resistència al foc EI 90, amb dos panells rígids de llana mineral, segons UNE-EN 13162, de 50 mm d'espessor, revestits per la seva cara exterior amb una capa de 0,7 mm d'espessor de pintura intumescent, model CFS-CT "HILTI", color blanc i una altra capa del mateix material, de 0,7 mm d'espessor aplicada sobre cables i canalitzacions de cables, en una longitud de 150 mm, i segellat de juntes amb segellador acrílic amb propietats ignífugues, model CFS-S ACR CW "HILTI", color blanc.
Inclou: Neteja i preparació del parament. Tall i ajust dels panells. Aplicació de la pintura sobre els cantells dels panells. Col·locació dels panells. Aplicació del segellador. Aplicació de la pintura sobre la cara exterior de cada panell, sobre els cables i les canalitzacions de cables. Allisat amb espàtula. Neteja final.
Criteri d'amidament de projecte: Nombre d'unitats previstes, segons documentació gràfica de Projecte.
Criteri de mesura d'obra: Es mesurarà el nombre d'unitats realment executades segons especificacions de Projecte.

| Codi | Ut | Descripció | Rendiment | Preu | Import |
|---|---|---|---|---|---|
| mt27pwh010d | kg | Pintura intumescent, model CFS-CT "HILTI", color blanc, per a segellat de penetracions. (material) | 0.023 | 5.67 | 0.130 |
| mt16lra010c | m² | Panell rígid de llana mineral, segons UNE-EN 13162, no revestit, de 50 mm d'espessor, resistència tèrmica 1,4 m²K/W, conductivitat tèrmica 0,035 W/(mK), Euroclasse A1 de reacció al foc segons UNE-EN 13501-1, capacitat d'absorció d'aigua a curt termini <=1 kg/m² i factor de resistència a la difusió del vapor d'aigua 1. (material) | 0.02 | 16.97 | 0.339 |
| mt41phi010g | U | Cartutx de 310 ml de segellador acrílic amb propietats ignífugues, model CFS-S ACR CW "HILTI", color blanc, per a segellat de junts i obertures lineals. (material) | 0.323 | 12.8 | 4.134 |
| mo113 | h | Peó ordinari construcció. (mà d'obra) | 0.073 | 23.81 | 1.738 |
| % | % | Costos directes complementaris | 2 % | 6.341 | 0.127 |
|  |  | Costos directes |  |  | 6.468 |

Residus:
- col·locació: mt27pwh010d Pintura intumescent, model CFS-CT "HILTI", color blanc, per a segellat de penetracions; factor de residu 0.0275
- col·locació: mt16lra010c; factor de residu 0.024

## Recursos

**mt27pwh010d** kg Pintura intumescent, model CFS-CT "HILTI", color blanc, per a segellat de penetracions
Dades tècniques: Cost energètic 45.025 MJ; Emissió de CO2 2.346 kg; Codi LER 08 01 11; Massa de l'element 1 kg; Volum 0.001111 m3
Residus:
- embalatge: re150104 Envasos metàl·lics. (component de residu); rendiment 0.09 kg; Codi LER 15 01 04; Massa de l'element 1 kg; Volum 0.001667 m3

**mt16lra010c** m² Panell rígid de llana mineral
Dades tècniques: Cost energètic 350.034 MJ; Emissió de CO2 9.164 kg; Codi LER 17 06 04; Massa de l'element 6 kg; Volum 0.01 m3
Residus:
- embalatge: re170203 Plàstic. (component de residu); rendiment 0.034 kg; Codi LER 17 02 03; Massa de l'element 1 kg; Volum 0.001667 m3
