# Protecció passiva contra incendis d'element estructural de fusta, amb pintura intumescent

- Propietat de l'arxiu: CYPE Ingenieros S.A.
- Format: FIEBDC-3/2016
- Programa: Generador de preus de la construcció. CYPE Ingenieros, S.A.
- Data: 11/03/2024
- Divisa: EUR
- Costos indirectes: 3 %
- IVA: 21 %

## I Instal·lacions

### IO Contra incendis

#### IOR Protecció passiva contra incendis: estructures

**IOR150** m² Protecció passiva contra incendis d'element estructural de fusta, amb pintura intumescent.
Protecció passiva contra incendis de bigueta de fusta de dimensió mínima més gran de 90 mm, mitjançant l'aplicació d'una mà de pintura intumescent per a interior, a base de copolímers acrílics i vinílics, color blanc, acabat mat, (rendiment: 0,95 kg/m²), amb una resistència al foc de 30 minuts, segons UNE-EN 1363-1.
Criteri de valoració econòmica: El preu no inclou la preparació del suport.
Inclou: Neteja de la superfície suport. Aplicació de la mà d'acabat.
Criteri d'amidament de projecte: Superfície mesurada segons documentació gràfica de Projecte.
Criteri de mesura d'obra: Es mesurarà la superfície realment executada segons especificacions de Projecte.

| Codi | Ut | Descripció | Rendiment | Preu | Import |
|---|---|---|---|---|---|
| mt27pwj020a | kg | Pintura intumescent per a interior, a base de copolímers acrílics i vinílics, color blanc, acabat mat, amb un contingut de substàncies orgàniques volàtils (VOC) < 140 g/l, per a aplicar amb brotxa, corró o pistola. (material) | 0.95 | 23.65 | 22.468 |
| mo038 | h | Oficial 1ª pintor. (mà d'obra) | 0.156 | 28.42 | 4.434 |
| % | % | Costos directes complementaris | 2 % | 26.902 | 0.538 |
|  |  | Costos directes |  |  | 27.440 |

Residus:
- col·locació: mt27pwj020a; factor de residu 0.0275

## Recursos

**mt27pwj020a** kg Pintura intumescent per a interior
Dades tècniques: Cost energètic 45.025 MJ; Emissió de CO2 2.346 kg; Codi LER 08 01 11; Massa de l'element 1 kg; Volum 0.001111 m3
Residus:
- embalatge: re150104 Envasos metàl·lics. (component de residu); rendiment 0.09 kg; Codi LER 15 01 04; Massa de l'element 1 kg; Volum 0.001667 m3
