# Reixeta interior per conducte de ventilació

- Propietat de l'arxiu: CYPE Ingenieros S.A.
- Format: FIEBDC-3/2016
- Programa: Generador de preus de la construcció. CYPE Ingenieros, S.A.
- Data: 11/03/2024
- Divisa: EUR
- Costos indirectes: 3 %
- IVA: 21 %

## I Instal·lacions

### IV Ventilació

#### IVG Ventilació mecànica per garatges

**IVG030** U Reixeta interior per conducte de ventilació.
Reixeta de retorn, d'alumini extrudit, anoditzat color natural E6-C-0, amb lamel·les horitzontals regulables individualment, de 625x125 mm, fixació mitjançant cargols vistos, muntada en conducte metàl·lic rectangular. Inclús accessoris de muntatge i elements de fixació.
Inclou: Replanteig. Muntatge i fixació de la reixeta en el conducte.
Criteri d'amidament de projecte: Nombre d'unitats previstes, segons documentació gràfica de Projecte.
Criteri de mesura d'obra: Es mesurarà el nombre d'unitats realment executades segons especificacions de Projecte.

| Codi | Ut | Descripció | Rendiment | Preu | Import |
|---|---|---|---|---|---|
| mt42trx010bae | U | Reixeta de retorn, d'alumini extrudit, anoditzat color natural E6-C-0, amb lamel·les horitzontals regulables individualment, de 625x125 mm, fixació mitjançant cargols vistos. (material) | 1 | 36.95 | 36.950 |
| mo011 | h | Oficial 1ª muntador. (mà d'obra) | 0.273 | 29.34 | 8.010 |
| mo080 | h | Ajudant muntador. (mà d'obra) | 0.273 | 25.28 | 6.901 |
| % | % | Costos directes complementaris | 2 % | 51.861 | 1.037 |
|  |  | Costos directes |  |  | 52.898 |

## Recursos

**mt42trx010bae** U Reixeta de retorn
Dades tècniques: Cost energètic 52.054 MJ; Emissió de CO2 3.715 kg
Residus:
- embalatge: re150101 Envasos de paper i cartró. (component de residu); rendiment 0.093 kg; Codi LER 15 01 01; Massa de l'element 1 kg; Volum 0.001333 m3
- embalatge: re170203 Plàstic. (component de residu); rendiment 0.047 kg; Codi LER 17 02 03; Massa de l'element 1 kg; Volum 0.001667 m3
