# Punt d'inspecció i d'evacuació de condensats, per a exterior

- Propietat de l'arxiu: CYPE Ingenieros S.A.
- Format: FIEBDC-3/2016
- Programa: Generador de preus de la construcció. CYPE Ingenieros, S.A.
- Data: 01/10/2024
- Divisa: EUR
- Costos indirectes: 3 %
- IVA: 21 %

## I Instal·lacions

### IV Ventilació

#### IVU Ventilació geotèrmica: pous canadencs

**IVU030** U Punt d'inspecció i d'evacuació de condensats, per a exterior.
Punt d'inspecció i d'evacuació de condensats, per a exterior, format per pou de registre de polietilè d'alta densitat (PEAD/HDPE), de 315 mm de diàmetre i 2420 mm d'altura, amb tapa de registre amb junt d'EPDM, boca de 300 mm de diàmetre nominal, base, una entrada i una sortida per a conducte de 200 mm de diàmetre.
Criteri de valoració econòmica: El preu no inclou l'excavació ni el reblert.
Inclou: Col·locació. Connexionat. Comprovació del seu correcte funcionament. Realització de proves de servei.
Criteri d'amidament de projecte: Nombre d'unitats previstes, segons documentació gràfica de Projecte.
Criteri de mesura d'obra: Es mesurarà el nombre d'unitats realment executades segons especificacions de Projecte.

| Codi | Ut | Descripció | Rendiment | Preu | Import |
|---|---|---|---|---|---|
| mt42vgg030a | U | Pou de registre de polietilè d'alta densitat (PEAD/HDPE), de 315 mm de diàmetre i 2420 mm d'altura, amb tapa de registre amb junt d'EPDM, boca de 300 mm de diàmetre nominal, base, una entrada i una sortida per a conducte de 200 mm de diàmetre. (material) | 1 | 5465.83 | 5465.830 |
| mo011 | h | Oficial 1ª muntador. (mà d'obra) | 0.36 | 29.34 | 10.562 |
| mo080 | h | Ajudant muntador. (mà d'obra) | 0.36 | 25.28 | 9.101 |
| % | % | Costos directes complementaris | 2 % | 5485.493 | 109.710 |
|  |  | Costos directes |  |  | 5595.203 |
