# Maneguet passamurs per a conducte geotèrmic intercanviador de calor aire-terra

- Propietat de l'arxiu: CYPE Ingenieros S.A.
- Format: FIEBDC-3/2016
- Programa: Generador de preus de la construcció. CYPE Ingenieros, S.A.
- Data: 13/06/2024
- Divisa: EUR
- Costos indirectes: 3 %
- IVA: 21 %

## I Instal·lacions

### IV Ventilació

#### IVU Ventilació geotèrmica: pous canadencs

**IVU040** U Maneguet passamurs per a conducte geotèrmic intercanviador de calor aire-terra.
Maneguet passamurs, de polietilè d'alta densitat (PEAD/HDPE), per a conducte geotèrmic intercanviador de calor aire-terra, de 200 mm de diàmetre. Inclús abraçadores.
Criteri de valoració econòmica: El preu no inclou les ajudes de paleta.
Inclou: Col·locació. Connexionat.
Criteri d'amidament de projecte: Nombre d'unitats previstes, segons documentació gràfica de Projecte.
Criteri de mesura d'obra: Es mesurarà el nombre d'unitats realment executades segons especificacions de Projecte.

| Codi | Ut | Descripció | Rendiment | Preu | Import |
|---|---|---|---|---|---|
| mt42vgg040a | U | Maneguet passamurs, de polietilè d'alta densitat (PEAD/HDPE), per a conducte geotèrmic intercanviador de calor aire-terra, de 200 mm de diàmetre, amb abraçadores. (material) | 1 | 1063.44 | 1063.440 |
| mo011 | h | Oficial 1ª muntador. (mà d'obra) | 0.18 | 29.34 | 5.281 |
| mo080 | h | Ajudant muntador. (mà d'obra) | 0.18 | 25.28 | 4.550 |
| % | % | Costos directes complementaris | 2 % | 1073.271 | 21.465 |
|  |  | Costos directes |  |  | 1094.736 |
