# Suport per a tub d'acer

- Propietat de l'arxiu: CYPE Ingenieros S.A.
- Format: FIEBDC-3/2016
- Programa: Generador de preus de la construcció. CYPE Ingenieros, S.A.
- Data: 11/03/2024
- Divisa: EUR
- Costos indirectes: 3 %
- IVA: 21 %

## I Instal·lacions

### IW Suports, tubs i accessoris per a fluids

#### IWA D'acer

**IWA200** U Suport per a tub d'acer.
Suport per a tub d'acer de 3/8" DN 10 mm format per ancoratge mecànic d'expansió, femella, d'acer zincat, M8x30; 0,25 m de vareta roscada d'acer galvanitzat qualitat 4.8 i brida metàl·lica tipus pera.
Inclou: Replanteig. Execució de la perforació. Neteja de la pols resultant. Introducció de l'ancoratge. Copejament a la base del con interior amb l'estri de col·locació Neteja de les restes sobrants. Col·locació de la vareta roscada. Col·locació de l'abraçadora.
Criteri d'amidament de projecte: Nombre d'unitats previstes, segons documentació gràfica de Projecte.
Criteri de mesura d'obra: Es mesurarà el nombre d'unitats realment executades segons especificacions de Projecte.

| Codi | Ut | Descripció | Rendiment | Preu | Import |
|---|---|---|---|---|---|
| mt26wur270ba | U | Ancoratge mecànic d'expansió, femella, d'acer zincat, M8x30, de 10 mm de diàmetre i 30 mm de longitud, compost per casquet d'expansió amb con interior, per a fixació sobre elements de formigó, no fissurats. (material) | 1 | 0.86 | 0.860 |
| mt26aaa210b | U | Vareta roscada M8 d'acer galvanitzat qualitat 4.8, de 1000 mm de longitud, segons DIN 976-1. (material) | 0.25 | 0.82 | 0.205 |
| mt41www200a | U | Brida metàl·lica tipus pera, per a tub de 3/8" DN 10 mm, amb femella M8, amb certificats FM i UL per a instal·lacions contra incendis. (material) | 1 | 0.85 | 0.850 |
| mo008 | h | Oficial 1ª lampista. (mà d'obra) | 0.117 | 29.34 | 3.433 |
| mo107 | h | Ajudant lampista. (mà d'obra) | 0.117 | 25.25 | 2.954 |
| % | % | Costos directes complementaris | 2 % | 8.302 | 0.166 |
|  |  | Costos directes |  |  | 8.468 |

Residus:
- col·locació: mt26wur270ba; factor de residu 0.02
- col·locació: mt41www200a; factor de residu 0.0188

## Recursos

**mt26wur270ba** U Ancoratge mecànic d'expansió
Dades tècniques: Cost energètic 2.717 MJ; Emissió de CO2 0.136 kg; Codi LER 17 04 05; Massa de l'element 0.03 kg; Volum 0.000014 m3
Residus:
- embalatge: re170203 Plàstic. (component de residu); rendiment 0.025 kg; Codi LER 17 02 03; Massa de l'element 1 kg; Volum 0.001667 m3

**mt41www200a** U Brida metàl·lica tipus pera
Dades tècniques: Cost energètic 4.932 MJ; Emissió de CO2 0.376 kg; Codi LER 17 04 05; Massa de l'element 0.1 kg; Volum 0.000048 m3
Residus:
- embalatge: re170203 Plàstic; rendiment 0.025 kg
